# IGA_Grundausbaumaßnahmen_ZKG_Lünen
Angebotsaufforderung (GAEB DA XML 3.3, DA83)
Projekt: 21-13_06
Währung: EUR
Vergabeart: Beschränkte Ausschreibung
Erstellt mit: GXML Toolbox V3.3 R20220330, ORCA AVA 26.0.8 26.00.08, 05.12.2025

## Vorbemerkungen
Baubeschreibung
Die Stadt Lünen plant auf dem ehemaligen Zechen und Kokerei Gelände Victoria I/II. im Rahmen der internationalen Gartenausstellung (IGA) 2027 die Gestaltung eines dauerhaften Landschaftsparks von ca. 14 ha. In der Parkanlage werden im Rahmen des Ausstellungszeitraums der IGA 2027 temporäre Ausstellungsflächen umgesetzt. Der Grundausbau für die Ausstellungsflächen ist Teil der Ausschreibung.

Der Altlastenstandort wird aktuell saniert und für die Umnutzung vorbereitet. Teil dieser umfänglichen Sanierungsmaßnahme ist neben dem Einbau der vegetationsfähigen Füll- und Oberböden außerdem das Roden der vorhandenen Vegetation sowie der Rückbau einer vorhandenen Werkmauer an der nördlichen Grundstücksgrenze.
Der GaLaBau folgt direkt auf die Sanierung, die im weiteren Verlauf beschrieben werden.
Die umzusetzende Planung lässt sich in den Grundzügen wie folgt beschreiben:

Das Baufeld wird aufgrund von Altlasten im Vorfeld komplett saniert. Im Zuge dieser Sanierung finden bereits massive Bodenbewegungen statt und das Grobplanum wird für den AN in seinen Grundzügen hergestellt. Die Fläche wird durch den Sanierer  an den AN mit einer Übergabehöhe von -0,30 m in den  Flächen übergeben.
Ebenfalls vorgeschaltet wird die technische Infrastruktur (Entwässerungsleitungen, Strom, etc. - teilweise parallele Arbeiten, Andienung erfolgt über die bestehende Baustraße).

Die Leistungen werden in mehreren zeitlichen Bauabschnitten hergestellt, die mehrmalige Baustellenreinrichtung und Rückbau ist in den Einheitspreisen zur Baustellenreinrichtung einzukalkulieren. Das Leistungsverzeichnis ist nach Bauabschnitten unter zeitlicher Einordnung angegeben.

Die Leistungen umfasst,
Hestellen von Wegeflächen als wassergebundenen Wegedecke, Vegetationstechnische Arbeiten, Herrstellen von Pflanzbeeten,
Herstellen einens Holzzaunes, sowie einbauen von Einrichtungsgegenständen sowie der Rückbau und Wiederherstellung der Fläche in den geplanten Endzustand einer Rasen/-Wiesenfläche.

Das Gebiet wird über die Zwolle Allee im Osten erschlossen. Die öffentliche Zufahrtsstraße, die von der Zwolle Allee auf das zu bearbeitende Gebiet führt, wird im Zuge der Baumaßnahme im Zeitraum bis 2027 teilweise neu hergestellt. Es werden neue Versorgungsleitungen und Beläge eingebaut.

Beschreibung der örtlichen Verhältnisse / Schnittstellen
Die Zufahrtsstraße wie auch die Baustraßen werden parallel durch diverse andere Gewerke und Baumaßnahmen genutzt und sind hoch frequentiert.
Parallellaufende Baumaßnahmen sind Folgende (die Zeiten beruhen auf aktuellen Annahmen):

Angrenzend an Bearbeitungsgebiet:
- Sanierung (vorbereitende Maßnahmen innerhalb Bearbeitungsgebiet): Sommer 2024- Herbst 2026
- Technische Infrastruktur (vorbereitende Maßnahmen innerhalb Bearbeitungsgebiet): Winter 2024- Sommer 2026
- Hauptmaßnahme IGA Herbst 2025 bis April 2027
- Parkplatz (südöstl. innerhalb Bearbeitungsgebiet): Herbst 2026 - Frühjahr 2027
- Waldrundweg (südl. angrenzend an Bearbeitungsgebiet): Winter 2026 - Frühling 2027
- Haldentop/Haldenportal Frühjahr 2026 bis Herbst 2026
Rampen-Treppenanlage Frühjahr 2026 bis Herbst 2026
- Forensik (südl. angrenzend an Bearbeitungsgebiet): Frühling 2024 - Winter 2026
- Zwolle Alle (südöstl. angrenzend an Bearbeitungsgebiet): Winter 2026 - Frühling 2027
- Quartierstreff (nördl. angrenzend an Bearbeitungsgebiet): Frühling 2025 - Frühling 2026
- Baugebiet RAG (nördl. angrenzend an Bearbeitungsgebiet): ab 2028
- Ausstellungsfläche Grubenwehrvereinigung (nördl. angrenzend an Bearbeitungsgebiet): Winter 2026 - Frühling 2027
- Rampen- und Treppenanlage, Haldentop mit Talrund (südl. angrenzend an Bearbeitungsgebiet): Sommer 2025 - Winter 2026
- Grundwasserreinigungsanlage GfV (südl. angrenzend an Bearbeitungsgebiet): Sommer 2026 - Winter 2026

Während der kompletten Bauzeit ist ein enger Austausch mit den anderen Gewerken im Hinblick auf Abhängigkeiten und sonstigen Vorkehrungen zwingend erforderlich.

Lage der Baustelle/Geländebeschreibung
Die Lage des Geländes der ehemaligen Schachtanlage und Kokerei Viktoria I/II kann den Lageplänen entnommen werden. Der ca. 14 ha große Landschaftspark liegt im östlichen Randbereich der Stadt Lünen. Es wird im Westen durch die Bahnlinie Dortmund - Münster, im Norden durch die Wohnbebauung an der Westfaliastraße und im Süden durch die Lippe begrenzt. Im Osten und Südosten folgen eine bestehende Gewerbefläche und eine kleine Teilfläche im ehemaligen Eigentum der RAG bzw. die Zwolle Allee. Nach Nordosten schließt sich der im ehemaligen Eigentum der RAG AG befindliche Teil des ehemaligen Zechengeländes an. Die Zufahrt zum Gelände erfolgt von Südosten über eine von der Zwolle Allee abgehende öffentliche Zufahrtsstraße. Die Zufahrt von der Westfaliastraße dient lediglich als zweite Rettungszufahrt und kann darüber hinaus nicht genutzt werden.

Baustellenzufahrt / Baulogistik
Die Zufahrt auf die Fläche für die hier beschriebenen Tätigkeiten erfolgt ausschließlich über die im Südosten des Plangebiets befindliche, von der Zwolle Allee abzweigende, zum Betrieb eines Baustoffhändlers (Adresse: Zwolle Allee 10, 44534 Lünen) führende öffentliche Stichstraße. Der AN hat dafür Sorge zu tragen, dass die öffentlichen Verkehrsflächen und benutzten Wege nicht verschmutzt werden bzw. durch Baustellenverkehr der Baureifmachung verschmutzte Flächen unverzüglich gesäubert werden. Die Kosten für diese Maßnahmen (Einsatz eines Besenwagens) sind in die Baustelleneinrichtung einzurechnen.
Die Baustraße ist in regelmäßigen Abständen nach Abstimmung mit dem AG zu reinigen und unterhalten sowie je nach Witterung zur Emissionminderung zu bewässern. Die Kosten sind in der Kalkulation zu berücksichtigen.

Leistungsumfang des Auftragnehmers
Durch den Auftragnehmer sind Garten- und Landschaftsbauarbeiten zur Herstellung der temporären Ausstellung zu erbringen.
Im Leistungsumfang enthalten sind  Erstellung von befestigten sowie Vegetationsflächen, sowie Wegebauarbeiten. Des Weiteren die Erstellung Ausstattungsgegenständen, besonderen Einbauten (Holzzaun) außerdem Ansaaten.
Im notwendigen Rahmen sind Abstimmungen mit den am Bau beteiligten Unternehmen zu führen. Dies betrifft Schnittstellen im Bereich taktung von Arbeiten, BE-Flächen, Anschlussarbeiten für die Infrastruktur.
Das Baufeld wird auf - 30 cm ab OK Ausbauhöhe übergeben.
Das Baufeld ist im Nachgang der IGA Ausstellung mit ca. 30 cm Boden anzufüllen.

Allgemeine Vorgaben
Arbeiten im Bereich der Verkehrswege (Straße, Gehweg, Parkflächen), sind vom AN eigenverantwortlich mit den zuständigen Stellen abzustimmen.

Wichtiger Hinweis an dieser Stelle ist, dass die Fläche im Vorfeld durch einen Sanierer aufgeschütet und modelliert wird die beigefügten Systemquerschnitte sind zu beachten. Ein Bodeneingriff in unsanierten Bereich ist auszuschließen.
Bei der Erstellung von Fundamenten etc. íst die Bauleitung frühzeitig zu unterrichten, damit die Arbeiten durch die örtliche Bauüberwachung Sanierung begleitet werden können. Dies ist einzukalkulieren, Anweisungen sind folge zu tragen.
Die Flächen sind dynamisch zu verdichten aufgrund der angrenzenden Wohnbebauung. Ein statisches Verdichten ist im Vorfeld abzustimmen.

Baumschutzmaßnahmen
Bei der Ausführung der Bauarbeiten in der Nähe von Bäumen und Großgehölzen müssen Schäden im Wurzel-, Stamm- und Kronenbereich unter allen Umständen vermieden werden. Dabei wird auf einzuhaltende Richtlinien hingewiesen: - VOB, DIN 18 920, - Vegetationstechnik im Landschaftsbau, - Schutz von Bäumen, Pflanzenbeständen und Vegetationsflächen bei Baumaßnahmen, - R SBB Richtlinien zum Schutz von Bäumen und Vegetationsbeständen bei Baumaßnahmen.
Die bei der Nichteinhaltung der Richtlinien (verursachten) eintretenden Schäden hat der Auftragnehmer zu ersetzen. Schutzmaßnahmen für den Wurzelbereich (= Kronenbreite + 1 ,50 m nach allen Seiten), für den Stamm und für die Krone sind in jedem Fall vor Beginn der Baumaßnahme zu tätigen / durchzuführen. Die Arbeiten im Wurzelbereich von Bäumen und Großgehölzen sind, wenn unvermeidbar, vor Arbeitsbeginn schriftlich dem Grünflächenamt anzuzeigen, damit die fachliche Kontrolle / Überwachung sichergestellt werden kann.
Grundsätzlich wird nur Handschachtung zugelassen, dabei dürfen Wurzeln mit einem Durchmesser von > 30 mm nicht durchtrennt werden. Angegrabene Wurzelbereiche müssen gegen Austrocknung und Frost mittels Jutebeutel geschützt und feucht gehalten werden. Freispülen von Wurzelbereichen ist nicht zulässig. Die Inanspruchnahme der Wurzelbereiche von Bäumen und Großgehölzen für die Bauabwicklung und Baustelleneinrichtung ist verboten, dazu gehören auch das Aufstellen von Bau - und Wohnwagen, Feuerstellen, Lagerung von Material, Schutt, Schadstoffen und dergleichen mehr. Der Rinden - und Stammschutz verbietet, weder Gegenstände anzunageln oder anzuschrauben noch Seilbefestigungen oder Leitungen anzubringen. Das Befahren und Überfahren von Wurzelbereichen ist verboten. Das Zerstören und Entfernen von Ästen und / oder das Abhacken von Wurzeln ist verboten.

Kampfmittel
Vorbemerkung: Aushubarbeiten
Gemäß Luftbildauswertung und entsprechender Vorabinformation der Bezirksregierung Arnsberg besteht die Einstufung der Baufläche der ehem. Schachtanlage und Kokerei Viktoria I/II als Fläche mit "mittlerer Bombardierung". Dazu ist auch der Plan BP23103 Plan 1.4-Kampfmittel.pdf zu beachten. Konkrete Blindgängerverdachtspunkte bestehen im Maßnahmenbereich nicht. Bei allen erdeingreifenden Maßnahmen ist die Anlage 1 zur TVV Kampfmittel NRW zu beachten. Bei Auffälligkeiten, die auf das Vorhandensein von Kampfmittteln hindeuten könnten sind die Arbeiten unmittelbar einzustellen und die örtliche Bauüberwachung des AG zu unterrichten. Die Durchführung aller Aushubarbeiten hat mit der gebotenen Vorsicht und erschütterungsarm zu erfolgen,
da ein Kampfmittelvorkommen nicht ausgeschlossen werden kann.

Technische Anlagen zur Ausschreibung:

- Ausführungsplanung aus Lageplänen, Details und Regeldetails mit Planliste
- Baueinrichtungsplan
- Systemschnitte Sanierungsplan
- Kampfmittel

Hinweise zur Baustelle
Mit Abgabe des Angebotes erklärt der Bieter, dass er alle Einflüsse der Baustelle und deren Lage in seiner Kalkulation berücksichtigt hat; unberührt bleiben ungewöhnliche Wagnisse, deren Eintritt und Folgen ungewiss sind und dem Einfluss des AN entzogen sind, soweit von dem AN nicht in zumutbarer Weise erwartet werden kann, deren Einfluss auf Fristen und Preise einzuschätzen. Der Bieter erklärt weiterhin, dass er sich durch entsprechende Planeinsicht mit Art und Umfang seiner Leistungen vertraut gemacht hat.
Die frühzeitige und vollständige Herbeiführung aller erforderlichen Anordnungen, Genehmigungen und Sondervereinbarungen ist durch den Auftragnehmer eigenverantwortlich und auf eigene Kosten sicherzustellen.
Flächen zur Lagerung von Baustoffen, Geräten und Baustelleneinrichtungen erfolgt in Abstimmung mit der örtlichen Bauleitung. Eine Vergütung für mögliche Umlagerungen der Materialien im Bauablauf erfolgt nicht. Das Parken auf dem Baugelände mit Montagefahrzeugen ist in begrenztem Umfang möglich. Eine Abstimmung mit der örtlichen Bauleitung ist im Vorfeld erforderlich. Das Befahren und Parken auf der Baustelle mit Privatfahrzeugen und das Übernachten auf der Baustelle ist nicht gestattet.
Auf die Bewohner und Nutzer der angrenzenden Bebauungen ist besondere Rücksicht zu nehmen. Staub- und lärmintensive Arbeiten sind auf ein Minimum zu beschränken. Bei allen Beleuchtungseinrichtungen ist darauf zu achten, dass diese nicht direkt in Richtung bewohnter/benutzter Bebauungen ausgerichtet werden dürfen.

Die Überfahrt von neu hergestellten Flächen mit Baufahrzeugen ist so weit wie möglich zu vermeiden bzw. auf ein unbedingt notwendiges Maß zu beschränken. Die für die Bauarbeiten zu überfahrenden neu erstellten Flächen sind nach Wahl des AN zu schützen und nach Abschluss der Arbeiten rückstandslos zu reinigen. Die Aufwendungen hierzu in die Einheitspreise der Positionen einzurechnen. Eine besondere Vergütung erfolgt nicht.

## Vorbemerkungen II
Sonstige Auflagen
Die Sicherheitsabsperrungen sind regelmäßig zu
kontrollieren, wobei Baustellenzugangstore nach jeder
Benutzung wieder zu schließen sind, um das Betreten
durch Unbefugte auszuschließen.

Anschlüsse
Zur Entnahme des Wassers aus Hydranten dürfen nur
Standrohre der Stadtwerke Lünen benutzt werden.
Weitere Informationen stehen unter der folgenden
Homepage zur Verfügung:
http://www.stadtwerke-luenen.de/service/standrohre/
Weitere Anschlüsse, z.B. für Strom, stehen nicht zur
Verfügung.
Die Herstellung von Leitungen zu Verbrauchsstellen und
das Anbringen von Messeinrichtungen ist Sache des AN.
Er trägt auch die Kosten des Wasser- und
Energieverbrauchs.

Verschmutzungen und Beschädigungen
Verunreinigungen und Beschädigungen von Straßen,
Fußwegen und sonstigen angrenzenden Flächen, welche im
Rahmen der Baumaßnahme entstehen, sind unverzüglich vom
AN auf dessen Kosten zu entfernen.

Bautagebuch
Für die gesamte Bauzeit ist vom AN ein Bautagebuch zu
führen mit den Einträgen über Wetter, Arbeitszeit,
Belegschaftsstärke, ausgeführte Leistungen,
Behinderungen, Vereinbarungen mit der Bauleitung,
Auflistung der Lieferscheinnummern von Schüttgütern- und
Abtransporten, etc. Das Tagebuch ist der Bauüberwachung
zur Prüfung und Unterschrift vorzulegen (mind. 1x
wöchentlich)

Bauzeitenplan
Der AN hat eine Woche nach Auftragserteilung einen
detaillierten Bauzeitenplan vorzulegen, dieser ist mit
dem AG und der Bauleitung abzustimmen und fortlaufend
zu aktualisieren.

Fertigstellung

- Neubau: 27.03.2027
- Abbruch/Demontage: ab Herbst 2027 bis Winter 2027

Die Lieferung von Schüttgütern (Bodeneinbau, Tragschichten, Verfüllung von Baugruben etc.) sowie die
Abfuhr von geförderten Bodenmassen, Tragschichten und sonstigem Aushubmaterial sind durch
Original-Lieferscheine mit Benennung der Baustelle, Angaben zu den transportierten Materialien und dem
Empfänger der Lieferung zu belegen. Zusätzlich wird im Leistungsverzeichnis in der Regel der rechnerische
Nachweis des Raumvolumens für die Aushub-/ Einbaumassen gefordert. Schüttgüterbewegungen sind
begleitend in den Tagesberichten zu vermerken. Im Rahmen der Rechnungslegung ist ein Soll-Ist-Vergleich
für alle abrechnungsrelevanten Schüttgüter vorzulegen.

Für notwendig werdende Umrechnungen von Raummassen und Gewichten von Schüttgütern gelten
folgende Raumgewichte:
Asphalt/ Einbau verdichtet 2,35 t / m3
Sand lose 1,55 t / m3
verdichtet 1,85 t / m3
Kiessandgemisch lose 1,70 t / m3
verdichtet 2,05 t / m3
Perlkies/ Rollkies lose 1,70 t / m3
Schotter 0/32 - 0/45 lose 1,80 t / m3
verdichtet 2,20 t / m3
Mineralgemisch lose 1,55 t / m3
Recycling verdichtet 2,00 t / m3
lose 1,70 t / m3
Fundamentbeton verdichtet 2,40 t / m3
C20/25, unarmiert
Füllboden geliefert lose 1,80 t / m3
verdichtet 2,00 t / m3
Oberboden lose 1,70 t / m3
Hackschnitzel-Fallschutz 0,35 t / m3
Rindenmulch 0/40 0,35 t / m3
Abbruch Mineralische Gemische 1,80 t / m3
Betonaufbruch 2,30 t / m3
Asphaltaufbruch 1,80 t / m3
Baumischabfall 0,60 t/ m3
nicht mineralisch
Bodenaushub Bodenklasse 3-5 lose 1,60 t / m3
verdichtet 2,20 t / m3

Die Verdichtung der einzelnen Schichten im Bereich der befestigten Flächen und Einbauten darf nur statisch erfolgen, dies ist bei den einzelnen Gewerken preislich zu berücksichtigen.

## Verkehrssicherung I Hinweise Baustellensicherheit I Schutz
Verkehrssicherung, Verkehrsregelung

Das Gelände wird mittels Bauzauns abgegrenzt und hat keine öffentlich zugänglichen Bearbeitungsbereiche. Zu- und Ausfahrtbereiche sind durch den AN zu sichern. Die Verkehrsregelung innerhalb des Bearbeitungsbereiches ist Sache des AN. Transportwege und Nutzung der Wege durch andere Gewerke sind zu koordinieren.
Laub und anfallende Stoffe Bestandsvegetation

Anfallendes Laub der Bestandsbäume ist durch den AN zu sammeln und zu entsorgen, eine Vergütung der
Entsorgung, auch über die Masse von 1m3 wird nicht gesondert vergütet und ist über den Zeitraum der
Baumaßnahme in die Baustelleneinrichtung einzurechnen.

Bauwasser
Die Entwässerung des Bauwassers muss zu jedem Zeitpunkt gewährleistet sein. Oberflächenwasser ist entsprechend abzuleiten. Planumsflächen sind vor Vernässung zu schützen. Dies ist im Vorfeld mit der Bauherrenschaft bzgl. möglicher Einleitpunkte abzustimmen. Die Kosten sind in den Einheitspreisen zu berücksichtigen.

Emissions- und Arbeitsschutz
Vom Auftragnehmer wird verlangt, die aus dem laufenden Baustellenbetrieb bzw. Einrichtungen erzeugten unvermeidbaren Emissionen (Lärm, Staub etc.) generell auf das technisch mögliche Mindestmaß zu beschränken. Es sind lärm- und erschütterungsarme Baumaschinen und -geräte einzusetzen, die dem Stand der Technik entsprechen.
Die Stichstraße (öffentliche Straße) von der Zwolleallee auf das Gelände ist täglich zu reinigen.
Bei allen erdeingreifenden Maßnahmen ist die Anlage 1 zur TVV Kampfmittel NRW zu beachten.

Baustellensicherheit und Überwachung

1. Die Bauzäune dienen weder der Arbeitssicherheit (Diese ist vom AN zu erbringen!) noch der Verkehrssicherheit. Bauzäune sind ein Hilfsmittel, um Gefahrenbereiche auf Anweisung des AG zusätzlich zu sichern.
2. Das Aufstellen, Umsetzen und Abbauen des Bauzaunes darf daher nur auf Anordnung des Auftraggebers erfolgen.
3.Der Bauzaun ist standsicher aufzustellen.
4. Die einzelnen Bauzaunelemente sind miteinander zu verankern.
5. Ein mehrmaliges Umsetzen des Bauzaunes infolge des
Arbeitsablaufes, des An- und Abtransport von Material
etc. oder infolge geänderter Verkehrsführung innerhalb
des jeweiligen Bauabschnitts ist einzurechnen.
Die Bauzäune sind auf teilweise unebenen Flächen inklusive Höhenversatz aufzustellen.

Kameraüberwachung
Die Absicherung und Überwachung des Baufeldes bspw. mittels Kamerasystemen ist Sache des AN und wir nicht gesondert vergütet. Leistung einschließlich der Aufstellung von Überwachungssystemen, der Wartung und Instandhaltung sowie Archivierung der Unterlagen.

Bodenkundliche Baubegleitung
Bei der Bodenkundliche Baubegleitung ist durch den AN Punkt 2.3 Oberbodenlieferung der technischen Vorbemerkungen Außenanlagen sowie die einschlägigen gängigen DIN-Normen zu Erdarbeiten, wie bspw. 18300, 18915, 18916 und 18917 zu beachten.

## Technische Vorbemerkungen Außenanlagen
Technische Vorbemerkungen Außenanlagen

1. Allgemeines

Neben der VOB/C und den allgemein "anerkannten Regeln der Technik" liegen der Ausschreibung insbesondere folgende DIN-Normen, Richtlinien, ZTV und Merkblätter, Technischen Lieferbedingungen - jeweils in der aktuell gültigen Fassung zugrunde. Allgemein gelten die anerkannten Regelwerke und der Stand der Technik

DIN-Normen:

DIN 18318 Verkehrswegebauarbeiten - Pflasterdecken, Plattenbeläge, Einfassungen
DIN 18320 Landschaftsbauarbeiten
DIN 18915 Bodenarbeiten
DIN 18916 Pflanzen und Pflanzarbeiten
DIN 18917 Rasen- und Saatarbeiten
DIN 18920 Schutz von Bäumen, Pflanzenbeständen und Vegetationsflächen bei Baumaßnahmen
DIN 18299 - Allgemeine Technische Vertragsbedingungen für Bauleistungen (ATV) - Allgemeine Regelungen für Bauarbeiten jeder Art,
DIN 18320 - Allgemeine Technische Vertragsbedingungen für Bauleistungen (ATV) - Landschaftsbauarbeiten,
DIN 18915 - Vegetationstechnik im Landschaftsbau
DIN 1339 Betonfertigteile

FLL-Richtlinien:
FLL - Gütebestimmungen für Baumschulpflanzen
FLL - Fachbericht zu Planung, Bau und Instandhaltung von Wassergebunden Wegen
FLL - Empfehlungen für Baumpflanzungen - Teil 1: Planung, Pflanzarbeiten, Pflege
FLL - Empfehlungen für Baumpflanzungen - Teil 2: Standortvorbereitungen für Neupflanzungen; Pflanzgruben und Wurzelraumerweiterung, Bauweisen und Substrate

Merkblätter der Forschungsgesellschaft für Straßen und Verkehrswesen:

- Merkblatt über Rutschwiderstand von Pflaster und Plattenbelägen für den Fußgängerverkehr-(Forschungsgesellschaft für Straßen und Verkehrswesen)
- Merkblatt für Flächenbefestigungen mit Pflaster und Plattenbelägen-(Forschungsgesellschaft für Straßen und Verkehrswesen)
- Merkblatt über Baumstandorte und unterirdische Ver- und Entsorgungsanlagen

R SBB Richtlinien zum Schutz von Bäumen und Vegetationsbeständen bei Baumaßnahmen

ZTV in der jeweils gültigen Fassung:
ZTV Ing
ZTVE-StB
ZTV SoB-StB
ZTV A-StB
ZTV-BEA-StB
ZTV Ew-StB
ZTV-Pflaster-StB
ZTV E-StB
ZTV Fug-StB
ZTV SA
ZTV T-StB
ZTV VZ
ZTV Wegebau

Technische Lieferbedingungen

TL Gestein-StB
TL Pflaster-StB

Ru VA-StB - Richtlinien für die umweltverträgliche
Verwertung von Ausbaustoffen im Straßenbau
TL Fug-StB - Technische Lieferbedingungen für
Fugenfüllstoffe in Verkehrsflächen

Weitere Gütersicherung
Gütesicherung Kanalbau RAL-GZ 961

Kampfmittel
Anlage 1 zur TVV Kampfmittel NRW

2. Stoffe, Bauteile

2.1 Güteüberwachung
Alle Gütevorschriften für Baustoffe sind genau zu beachten. Die AG behält sich vor, in angemessenem Umfang die Entnahme von zur Verwendung vorgesehenen oder bereits eingebauten Baustoffen und deren Prüfung nach diesbezüglichen Bestimmungen zu verlangen.

2.2 Baustoffe und Baumaterialien
Bei allen Arbeiten sind nachweislich ausschließlich umweltfreundliche und gesundheitsverträgliche Produkte entsprechend den geltenden gesetzlichen Grenzwerten zu verwenden. Nur noch befristet zulässige Produkte und Verfahren sind ausgeschlossen.

2.3 Oberbodenlieferung
Für die Oberbodenlieferung ist ein Herkunftsnachweis notwendig. Beimischungen von Klärschlamm oder Müllkomposten sind nicht zulässig. Der Nachweis der Herkunft, Schadstofffreiheit, Anteil der org. Substanz
hat vor Ausführungsbeginn zu erfolgen. Auf Anforderung der Bauleitung sind Proben für den Oberboden vorzulegen. Die Vorsorgewerte der Klassifizierung der EBV sind einzuhalten. Wiegegarten sind zusätzlich zur Abrechnung vorzulegen.

3. Ausführung

3.1 Geländebearbeitung
Vor Ausführung der Arbeiten ist sich über die Lage von Leitungen, Kabeln, Kanälen, u.a. bei den für die Ver- und Entsorgungsanlagen zuständigen Trägern zu informieren. Zur Abrechnung ist ein digitales Bestandsaufmaß zu erstellen und in zweifacher Ausführung an den AG zu übergeben. Aufmaß vor Beginn der Maßnahme, zum Definieren des vorgefundenen Baufeldes nach Aufmaß des Vermessers und vor Beginn der Außenanlagen.
Alle baulichen Anlagen sind tachymetrisch im Gauss-Krüger-System/ UTM Koordinatensystem mit Höhenangaben in Meter über NN aufzunehmen. Im Einzelnen sind alle bestehenden baulichen Anlagen sowie aufmaßrelevanten Einzelheiten und Bestandsanschlüsse in ihrem Umgriff lage- und höhenmäßig darzustellen: Belagsflächen, Randbegrenzungen, Einfassungen und Einbauten, Entwässerungseinrichtungen, Schachtdeckel, Gebäudeanschlüsse, Vegetationsflächen, Böschungs-Ober-/Unterkante, Bodenmodellierungen mit Höhenangaben an deren Geländeknickpunkten, Einfassungen, Ausstattungsgegenstände, sowie Beton/Mörtelreste Vorgewerke etc.
Treppenanlagen, Zäune und Mauern sind mit ihren tatsächlichen Höhen zu erfassen.

3.2 Verwendung anderer Materialien
Vor der Verwendung anderer Materialien als den in der Leistungsbeschreibung ausgeschriebenen, müssen deren gleichwertige Qualität und Eigenschaften nachgewiesen und die Zustimmung von der AG eingeholt werden.

3.3 Materialprüfung
Die AG behält sich Materialprüfungen vor; bei negativem Ergebnis trägt der AN die Kosten der Prüfung. Bei Verwendung nicht einwandfreier Materialien ist die AG berechtigt, Beseitigung und Neuvornahme oder Minderung der Vergütung zu verlangen.

3.4 Nebenleistungen/einzukalkulierende Leistungen
In der Leistungsbeschreibung sind eingeschlossen alle Nebenleistungen gemäß VOB/C. Diese sind als Nebenleistung ohne besondere Vergütung zu erbringen und in die angebotenen Einheitspreise einzukalkulieren. Baustelleneinrichtung ist in die Einheitspreise einzukalkulieren. Des Weiteren sind die in den vorhergehenden Texten beschriebenen Einschränkungen, Schnittstellen usw. zu berücksichtigen und einzukalkulieren. Die Kosten für die anteilige Beschriftung des Auftragnehmers auf dem Bauschild sind durch den AN selbstständig zu tragen und zu koordinieren.

3.5 Schutz der Bauleistungen
Die Unterhaltung der Bauleistungen während der Baudurchführung und der besondere Schutz der Bauleistung  von fertigen Oberflächen für eine evtl. vorzeitige Benutzung bis zur Übergabe des fertigen Bauwerks an den AG, die Unterhaltung des Schutzes und die spätere Beseitigung sind ausschließlich durch den AN zu erbringen. Eine Reinigung aller Belagsflächen vor Übergabe ist in die EP`s einzukalkulieren.
3.6 Entsorgungsnachweise
Die bei der Bauausführung anfallenden Stoffe sind auf eine vom AN zu wählende Deponie- oder Recyclinganlage zu entsorgen. Der Nachweis der ordnungsgemäßen Entsorgung ist vom AN für alle Entsorgungsmassen zu erbringen. Entsorgungsnachweise und Begleitscheinverfahren sind einzurechnen.

3.7 Inanspruchnahme fremden Eigentums (Flächenanmietung etc.)
Der AN trägt die Kosten für die Inanspruchnahme fremden Eigentums bspw. für erforderliche Flächen der Baustelleneinrichtung und für Lagermöglichkeiten über die von der AG evtl. zur Verfügung gestellten Flächen hinaus, sowie von Straßengelände, Bürgersteigen usw. einschließlich der evtl. Wiederinstandsetzungsarbeiten daran. Die erforderlichen Genehmigungen sind vom AN zu erwirken.

3.8 Straßenabsperrungen, Umleitungen
Straßenabsperrungen, Umleitungen, Bauzäune usw. hat der AN mit der zuständigen Behörde und der AG zu klären. Den Aufbau, die Instandhaltung und Wartung oder sonstige Aufwendungen diesbezüglich übernimmt der AN auf seine Kosten. Ihm obliegt auch die Verkehrssicherungspflicht.

ZTV-Eigenschaften und Verwendung von Materialien (Anforderungen Nachhaltigkeit)
Zusätzliche technische Vertragsbedingungen

Für alle eingesetzten Materialien gelten die maßgeblichen Normen und Regelwerke der entsprechenden Leistungsbereiche. Hier aufgeführt sind hauptsächlich weitergehende Vorgaben und Erläuterungen.

Freigabe
Es dürfen nur durch die Auftraggeberin freigegebene Bauprodukte eingesetzt werden. Die Freigabe erfolgt auf Grundlage der vorzulegenden Nachweise: technischen Datenblätter und (falls erforderlich) der Sicherheitsdatenblätter. Diese sind zur Vermeidung von Verzögerungen im Bauablauf mindestens 14 Tage vor Beginn des Einbaus vorzulegen. Bei Unklarheiten über den Einsatz eines Produktes ist unbedingt vor dem Einbau Rücksprache zu halten.

Materialangaben sind zwingend in die Bieterliste/ -verzeichnis einzutragen. Ohne ausdrückliche Materialangabe des Bieters gilt das als Qualitätsfixierung aufgeführte Fabrikat als angeboten.
Es ist zwingend erforderlich, dass bei Abweichungen von der Qualitätsfixierung die Angaben zum "Hersteller" und "Produkt" in die dafür vorgesehenen Zeilen vollständig eingetragen werden. Wenn einzelne Angaben fehlen bzw. Mehrfachnennungen erfolgen, führt dies zum Ausschluss des Angebotes von der Wertung.

Bemusterung / Musterflächen:
Durch den AN sind sämtliche Materialien und Objekte zu bemustern und durch den AG für den Einbau freigeben zu lassen. Alle oberflächenrelevanten Materialien und Einbauten sind frühzeitig zu bemustern. Insgesamt gilt jedoch auch, dass alle zum Einbau vorgesehenen Materialien und Bauteile über eine Materialliste
freizugeben sind, auch wenn diese keine optische Relevanz haben
Die Qualität der Muster muss entsprechend der planerischen Vorgaben absolut der späteren Ausführung entsprechen. Muster aus Oberflächenbehandlungen müssen zur Qualitätsprüfung herangezogen werden können, um festzustellen, ob die spezifizierte Qualität vorliegt.
Abschließend abgestimmte Ausführungs- und Materialmuster werden für die Dauer der Bauzeit als Referenzmuster beim AG aufbewahrt und
dienen als Grundlage für die Bewertung von optischen
Ausführungsmängeln. Eine gesonderte Vergütung erfolgt nicht.

Stahl / verzinkter Stahl
Stahlbleche sind verzinkt auszuführen. Alle übrigen Bauteile aus Stahl sind werkseitig vor Einbau ausreichend gegen Korrosion durch Feuerverzinkung zu schützen, so nicht in der jeweiligen Position ausdrücklich eine andere Qualität vermerkt ist. Die entsprechenden Oberflächen des Stahls müssen Normreinheitsgrad SA 3 (metallisch blank) nach DIN 55 928 T4 entsprechen. Feuerverzinken als Korrosionsschutz in ca. 450°C nach DIN 50 976 muss mit Mindestschichtdicken in Abhängigkeit von der Materialdicke 50 bis 85 Mikrometer als flächenbezogene Zinkauflage von 360 bis 610g/m2 erfolgen. Sämtliche Bohrungen und Schweißnähte sind vor Verzinken der Stahlkonstruktion durchzuführen. Die für die Feuerverzinkung notwendigen Profilöffnungen bzw. Bohrungen sind bei sichtbaren Bauteilen mit der Auftraggeberin abzusprechen und festzulegen. Verformungen, die beim Feuerverzinken eingetreten sind, sind kalt zu richten. Die Nachbesserung von Fehlstellen, Beschädigungen und Schweißstellen muss entsprechend DIN EN ISO 1461 im Werk durch thermisches Spritzen, auf der Baustelle durch Zinkstaubbeschichtung umgehend erfolgen.

Edelstahl / nichtrostender Stahl
Ohne besondere Angabe sind Teile aus Edelstahl bzw. nichtrostendem Stahl mindestens in Werkstoffgüte 1.4301 herzustellen. Weiterhin ist sicherzustellen, dass unter Spannung stehende, insbesondere legierte Bauteile, in uneingeschränkter Festigkeit zu keiner Spannungskorrosion oder anderweitiger interkristalliner oder auch anderweitig wirksam werdender Zersetzung im Alterungsprozess neigen. Auf Anforderung der Auftraggeberin hat der Auftragnehmer über die Einhaltung der vorbeschriebenen Forderungen projektbezogene Bescheinigungen des Herstellers bzw. Prüfzeugnisse und Nachweise vorzulegen.

Abfallvermeidung und -beseitigung
Abfälle auf der Baustelle sind weitgehend zu vermeiden. Die dennoch anfallenden Abfälle sind sortenrein in mineralische Abfälle, Wertstoffe, gemischte Baustellenabfälle, Problemabfälle und asbesthaltige Abfälle zu sortieren.
Maschinen und Geräte sind mit einer wirksamen Absaugung zu versehen, Stäube sind an der Entstehungsstelle möglichst vollständig zu erfassen und gefahrlos zu entsorgen. Die Ausbreitung des Staubs auf unbelastete Arbeitsbereiche ist, soweit technisch möglich, zu verhindern. Ablagerungen sind zu vermeiden. Zur Beseitigung von Staub sind Feucht- bzw. Nassverfahren oder saugende Verfahren einzusetzen. Die Einrichtungen zum Abscheiden, Erfassen von Stäuben haben dem Stand der Technik zu entsprechen und sind regelmäßig zu warten.
Der Boden auf und um die Baustelle ist soweit technisch möglich vor unnötigen Verdichtungen zu schützen.

Erdarbeiten

1. Der Aushub und der Einbau der Böden hat profilgemäß entsprechend der Vorschriften und der städtischen
Vorgaben (Pläne, Deckenbücher etc.) zu erfolgen.
2. Die Vergütung aller Aushubpositionen erfolgt nach
Aufmaß im Abtrag. Die entstehende Oberfläche nach
Abtrag ist zu kontrollieren und dokumentieren. Die
Abrechnung erfolgt mittels Querprofilen.
3. Die Vergütung aller Auftragspositionen erfolgt nach
Aufmaß im verdichteten Zustand an der Einbaustelle. Die entstehende Oberfläche nach Auftrag ist zu
kontrollieren und dokumentieren.
4. Mehrkosten für das separate und abschnittsweise
Lösen, Aufnehmen, Zerkleinern und Transportieren der Aushubmassen werden nicht gesondert vergütet und sind
in die Einheitspreise einzukalkulieren.
5. Der Mehraufwand für das Lösen und Aufnehmen der Aushubmassen entlang angrenzender Gebäude, auch unter Vordächern und im Bereich von Hindernissen wie z.B.
Abzweigkästen, Randbefestigungen, Winkelstützen, Schächte und Einbauten aller Art sind in die
Einheitspreise einzukalkulieren.
Das Arbeiten in Böschungsbereichen, wie Erdarbeiten, Setzen von Betonfertigteilen und anderen Gewerken ist in den Einheitspreisen zu berücksichtigen.
6. Überschüssiger Boden ist nur nach Abstimmung mit dem AG oder dessen Vertreter zu entsorgen.

## 001 IGA Grundausbaumaßnahme ZKG Lünen

### Titel 01 Freianlagen

*Hinweis: Bei allen Positionen sind geeignete Maschinen für*
Bei allen Positionen sind geeignete Maschinen für Kleinbaustellen zu berücksichtigen. Das Baufeld ist ausschließlich über eine 2,5 m breite Zuwegung erreichbar. Diese Zuwegung ist im Zuge der Bauausführung herzustellen (einschließlich aller erforderlichen Kopfarbeiten). Die Tragfähigkeit der Schottertragschicht ist mit 80 MPa anzusetzen.

#### Untertitel 01.01 Baustelleneinrichtung

**01.01.1 Baustelleneinrichtung herstellen, vorhalten und räumen**
*** Pauschalposition
Das Einrichten der Baustelle gilt für alle Bauleistungen, einschließlich aller notwendigen sanitären Einrichtungen, Tagesunterkünften usw. nach Arbeitsstättenrichtlinien und durch den Auftragnehmer auszuführenden Sicherheits- und Gesundheitskoordination (Sigeko Ecoprotec) gemäß Anforderung LBO, sowie allen den Unfallverhütungsvorschriften und der SiGeKo-Planung entsprechenden Schutzmaßnahmen.
Einschließlich aller notwendigen Geräte, Hebezeuge, Kräne, Maschinen, Behelfe und Sicherungsmaßnahmen.
Einschließlich Wegführen und Beseitigen des Baustellenabwassers, Baustellentagewassers und Oberflächenwassers,

Der AN hat vor Angebotsabgabe die Baustelle eingehend zu besichtigen und die örtlichen Gegebenheiten zu berücksichtigen.

Ebenfalls einzurechnen sind Baustromanschlüsse einschließlich Zähleranschlüsse, ausreichend dimensioniert für die Versorgung der ausgeschriebenen Baumaßnahmen.
Der Baustrom ist im Einvernehmen mit dem zuständigen Energieversorgungsunternehmen (EVU) herzustellen. Rechtzeitig vor Beginn der Arbeiten sind die entsprechenden Anträge bei dem EVU einzureichen. Es ist ein Baustromverteilerkasten mit den erforderlichen Anschlußstellen zu installieren und zur Verfügung zu stellen. Das Liefern, Anschließen und Verlegen des Baustromanschlusses und die Zuleitung von der nächsten EVU- Station bis zu der Baustelle ist einzurechnen. Die Baustromkosten sind direkt mit dem zuständigen EVU abzurechnen. Die Zuleitungen vom Verteilerkasten und die Wasser-, Strom- und Telefonkosten sind in die Einheitspreise einzurechnen. Anlagen vorhalten und nach Fertigstellung der Baumaßnahmen beseitigen.
Einschließlich Einholung aller notwendigen Anträge und
Gestattungen, einschließlich Abrechnung.
Die Baustromanlagen sind gemäß den einschlägigen
VDE- Bestimmungen sowie den Bestimmungen des
Stromversorgers zu errichten und in den vorgeschriebenen Zeitabständen nach den UVV zu überprüfen.

Zur Entnahme des Wassers aus Hydranten dürfen nur
Standrohre der Stadtwerke Lünen benutzt werden.
Weitere Informationen stehen unter der folgenden
Homepage zur Verfügung:
http://www.stadtwerke-luenen.de/service/standrohre/
Weitere Anschlüsse, z.B. für Strom, stehen im Baufeld zur Verfügung.
Die Herstellung von Leitungen zu Verbrauchsstellen und
das Anbringen von Messeinrichtungen ist Sache des AN.
Er trägt auch die Kosten des Wasser- und
Energieverbrauchs.

Der AN hat einen Baustelleneinrichtungsplan zu erstellen und durch den AG bestätigen zu lassen.
Die Aufwendungen hierfür sind in den EP einzukalkulieren.

Der Pauschalbetrag beinhaltet:
Einrichten der Baustelle einschließlich aller weiteren, oben beschriebenen Leistungen.
Vorhalten der Baustelleneinrichtung für die Dauer der vertraglichen Bauleistungen.
Instandhalten, Reinigen und Räumen der Baustelleneinrichtung.
Wiederherstellung aller genutzten Flächen in ihren ursprünglichen Zustand bzw. nach Angaben des Technischen Plans.
Zu berücksichtigen ist das 3-malige anrücken und rückbauen der Baustelleneinrichtung gem. Bauablaufplan.
Menge: 1,000 psch

**01.01.2 Bauzaun liefern, aufstellen und vorhalten**
Der zu bearbeitende Bereich ist während der Dauer der Baumaßnahme mit einem Bauzaun gegen Zutritt Unbefugter zu sichern.

Bauzaun liefern, errichten und nach Beendigung der Maßnahme beseitigen. Inkl. Vorhalten sowie öffnen und schließen von Bauzaunfeldern über die gesamte Bauzeit von ca. 12 Monaten.
Bei einer Bauzeitverlängerung wird der EP prozentual auf den Zeitfaktor hochgerechnet.

Der Zaun ist täglich, nach Abschluss der Arbeiten zu verschließen.
Leistung einschließlich des jeweiligen Öffnens und
Schließens des Bauzaunes zur Arbeitsabwicklung
innerhalb des Baufeldes.

Material: verzinkter Stahlrohrrahmen und Vergitterung mit Standfüßen inkl. Aushebesicherung
Maße: Oberkante Zaun 2,00 m über GOK
Pfostenabstand: ca. 3,50 m
Ausführung: in Teilabschnitten, Einzelelemente mit Laschenverbindern, fest verschraubt (Drahtbefestigungen sind nicht zugelassen!), Bauzaunecken verstärkt

Bauzaun ist bei Wind gegen Kippen zu sichern.

Die Umsetzung in Bauabschnitten wird nicht gesondert vergütet und ist einzukalkulieren.
Menge: 412,000 m

**01.01.3 Bauzauntor liefern, errichten, vorhalten und beseitigen**
Bauzauntor liefern, errichten, vorhalten und beseitigen.
Bauzauntor herstellen, für die gesamte Bauzeit vorhalten und nach Fertigstellung der Baumaßnahme abbauen, wie Vorposition

Leistung einschließlich eines Kettensicherheitsschlosses mit Übergabe von 2,0 Stk Schlüsseln an den AG.
Der Zaun ist täglich, nach Abschluss der Arbeiten zu verschließen.

Material: verzinkter Stahlrohrrahmen und Vergitterung,
zweiflügelig, einseitig jeweils zum Einbau in Standfuß, Öffnungsseite jeweils mit Stützrad,
Maße: Oberkante Tor 2,00 m über GOK
Lichte Weite Toröffnung mind. 5,0 m
Menge: 2,000 St

**01.01.4 Stahlplatten zur Abdeckung und für temporäre Überfahrten liefern**
Stahlplatten zur Abdeckung und für temporäre Überfahrten liefern, vorhalten und räumen

Platten verkehrssicher betreiben und gegen Verrutschen sichern. Der Auflagerbereich der Stahlplatten ist durch horizontale Aussteifungen zu sichern.

bis Verkehrslast (DIN 1072), SLW 60
Material: Stahlplatten als Riffelblech oder gleichwertiger Art (rutschsichere Oberfläche für Außenbereiche).

Diese Position wird vor unvorhersehbare Überfahrungen nach vorheriger Abstimmung mit der Bauleitung umgesetzt.

Vorhaltedauer: Über 3 Monaten
Die Masse berücksichtige die zweimalige Auslegung der Überfahrt (BA 01 & BA 03),
Menge: 30,000 St

**01.01.5 Baueinrichtungsfläche herstellen**
Baueinrichtungsfläche unterhalten

Nutzung der vorgesehenen Endausbaufläche als Bauerschließungsfläche (BE) während der Bauzeit,
Vorbereitende Maßnahmen für die Wiederherstellung der Fläche zur späteren Übergabe/Eröffnung,

das Aufbringen und Einbau von Schotter wird über die vorhandenen Oberbaupositionen für die Fläche Endausbau abgerechnet,

Die Position beinhaltet die Sicherstellung ausreichender Tragfähigkeit für Bauverkehr,
Erhaltung und Pflege während der Nutzung, regelmäßige Planierung und Nachverdichtung bei Setzungen oder Verformungen.

Material und Verdichtungsarbeiten sind so auszuführen, dass die Endausbauqualität nicht beeinträchtigt wird.
Menge: 316,000 m2

**01.01.6 Wiederherrichten der Fläche zur Eröffnung / Endausbau:**
Wiederherrichten der Fläche zur Eröffnung / Endausbau:

Abtragen verschmutzten oder beschädigten Schotters, Entsorgungskosten sowie Analytik sind einzukalkulieren,

Auffüllen mit sauberem Schottermaterial und Planieren/Planziehen der Fläche auf das Soll-Niveau,
Schotterlieferung sowie verdichten und herstellen Planums sind einzukalkulieren.

Sicherstellung der Ebenheit und Entwässerung gemäß Endausbauplanung.
Menge: 30,000 m3

*Hinweis: +++ DOKUMENTATION+++*

**01.01.7 Bauzeitenplan Freianlagen**
*** Pauschalposition
Bauzeitenplan Freianlagen im Rahmen der vorgesehenen vertraglichen Ausführungszeit mit dem AG abstimmen und als Balkendiagramm erstellen, während der
Bauzeit laufend fortschreiben.
Der Bauzeitenplan ist inhaltlich an der Systematik des
Leistungsverzeichnisses zu orientieren und sollte hinsichtlich der Tiefe die wesentlichen Leistungsschritte (80% er-Positionen) auch bezüglich der Materiallieferungen berücksichtigen.

Der Bauzeitenplan ist max. 2 Wochen nach der Beauftragung vorzulegen.
Menge: 1,000 psch

#### Untertitel 01.02 Stundenlohnarbeiten

**01.02.1 Stundenlohn Vorarbeiter**
Stundenlohn Vorarbeiter

Für evtl. erforderliche Arbeiten, welche nicht im Leistungsverzeichnis erfasst sind und nur auf ausdrückliche Anweisung und gegen Nachweis zur Ausführung kommen, werden verrechnet für:
Vorarbeiter, Obermonteur

Nachweise sind der Bauleitung des Auftraggebers täglich vorzulegen !
Die Zuordnung der Arbeiten bezieht sich auf die zur Ausführung kommende Leistung, nicht auf die Qualifikation des Ausführenden.
Menge: 10,000 h

**01.02.2 Stundenlohn Helfer**
Stundenlohn Helfer

Für evtl. erforderliche Arbeiten, welche nicht im Leistungsverzeichnis erfasst sind und nur auf ausdrückliche Anweisung und gegen Nachweis zur Ausführung kommen, werden verrechnet für:
Helfer, Azubi, Hilfsmonteur

Nachweise sind der Bauleitung des Auftraggebers täglich vorzulegen !
Die Zuordnung der Arbeiten bezieht sich auf die zur Ausführung kommende Leistung, nicht auf die Qualifikation des Ausführenden.
Menge: 2,000 h

**01.02.3 Stundenlohn Facharbeiter**
Stundenlohn Facharbeiter

Für evtl. erforderliche Arbeiten, welche nicht im Leistungsverzeichnis erfasst sind und nur auf ausdrückliche Anweisung und gegen Nachweis zur Ausführung kommen, werden verrechnet für:
Facharbeiter, Monteur

Nachweise sind der Bauleitung des Auftraggebers täglich vorzulegen !
Die Zuordnung der Arbeiten bezieht sich auf die zur Ausführung kommende Leistung, nicht auf die Qualifikation des Ausführenden.
Menge: 5,000 h

**01.02.4 Radlader Fahrer einsetzen 37-55kW**
Radlader, mit Fahrer, auf Anordnung des AG einsetzen,
der Verrechnungssatz für die jeweilige Arbeitskraft umfasst sämtliche Aufwendungen wie Lohn- und Gehaltskosten, Lohn- und Gehaltsnebenkosten, Zuschläge, lohngebundene und lohnabhängige Kosten, sonstige Sozialkosten, Gemeinkosten, Wagnis und Gewinn.
der Verrechnungssatz für das Gerät umfasst sämtliche Aufwendungen für den Betrieb, Gemeinkosten, Wagnis und Gewinn, Motorleistung 37 bis 55 kW.
Menge: 10,000 h

**01.02.5 Radbagger**
Stundenlohnarbeiten eines Radbaggers mit Hydrauliklöffel oder Greifer, mind. 80 KW und 13 to Einsatzgewicht,
inkl. Fahrer und Transport zum Nachweis
Menge: 10,000 h

**01.02.6 Kettenbagger**
Stundenlohnarbeiten eines Kettenbaggers mit Hydrauliklöffel oder Greifer, mind. 70 KW und 13 to Einsatzgewicht,
inkl. Fahrer und Transport zum Nachweis.
Menge: 5,000 h

#### Untertitel 01.03 Ausführung Frühjahr 2026 - BA 01

*Hinweis: Bei allen Positionen sind geeignete Maschinen für*
Bei allen Positionen sind geeignete Maschinen für Kleinbaustellen zu berücksichtigen. Das Baufeld ist ausschließlich über eine 2,5 m breite Zuwegung erreichbar. Diese Zuwegung ist im Zuge der Bauausführung herzustellen (einschließlich aller erforderlichen Kopfarbeiten). Die Tragfähigkeit der Schottertragschicht ist mit 80 MPa anzusetzen.

##### Abschnitt 01.03.01 Erdarbeiten

*Hinweis: +++ BODENAUSHUB +++*

**01.03.01.1 Boden profilgerecht lösen, seitlich lagern, laden,**
Boden zur Profilierung profilgerecht lösen, Überschüssiges Material ist seitlich zur wiederverwendung zu lagern,

Abtragtiefe: bis 5 cm
Förderweg: bis 300 m
Bodenklasse (Alt): 3-4
Bodenart: Lehm/Schluff

Transport Aushubmaterial innerhalb der Baustelle nach Wahl AN in Abhängigkeit Befahrbarkeit des Bodens gem. DIN 18915  ist einzukalkulieren.

Abrechnung: Aufmaß und Fotodokumentation zur
Menge: 80,000 m3

**01.03.01.2 Boden in Handschachtung lösen**
Boden in Handschachtung lösen,
Überschüssiges Material ist seitlich zur wiederverwendung zu lagern,
Transportweg: 300 m

Bodenklasse: 3-5, DIN 18300
Bearbeitungstiefe: wechselnd
Bearbeitungsbreite: wechselnd

Abrechnung: nach Abtragsprofilen
Menge: 10,000 m3

**01.03.01.3 Seitliches Anarbeiten des Bodens im Arbeitsraum**
Seitliches Anarbeiten des Bodens im Arbeitsraum inkl.
verbringen und einbauen,
Boden aus Bodenmiete/Bodenlager der Vorpos. laden und verbringen und profilgereicht an vorhandenes Gelände angleichen unter schonung angrenzender Bauteile und Vegetation,
seitliches Anarbeiten und Angleichen des vorhandenen Bodens im Arbeitsraum, Streifenbreite ca. 30 - 65 cm.
Die Arbeiten erfolgen in einem beengten Bereich zwischen bestehendem Holzzaun und angrenzender Rasenfläche sowie zwischen Weg und Rasenfläche
Befahrbarkeit ist eingeschränkt; Handarbeit erforderlich.

Transportweg: 300 m
Bodenlieferung/Bodenmasse erfolgt über gesonderter Pos.
Die Erschwernisse sind im EP zu Berücksichtigen.
Menge: 105,000 m3

*Hinweis: +++ BODEN EINBAU+++*

**01.03.01.4 Rohplanum des Untergrundes / Unterbaus für Vegetationsflächen**
Planum d für Vegetationsflächen herstellen.

Höhenausgleich: ± 5 cm
Auflockerung des Bodens, gleichmäßg, mindestens 15cm tief.
Abweichungen von der Sollhöhe: ± 5 cm unter 4 m Latte

Abrechnung: nach bearbeiteter Fläche
Menge: 100,000 m2

**01.03.01.5 Oberboden liefern und auftragen, für Pflanzfläche**
Lieferung und fachgerechter Einbau von Bodenmaterial zur Herstellung vegetationsfähiger Oberböden gemäß Sanierungsplan. Das zu liefernde Bodenmaterial muss folgende Anforderungen erfüllen:

Chemische Beschaffenheit: Einhaltung der Einbauwerte EW 1 gemäß Anlage zum Sanierungsplan.

Vegetationsfähigkeit: Das Material muss humose Anteile enthalten und für die Begrünung geeignet sein.

Fremdbestandteile:

Mineralische Fremdbestandteile < 10 Vol.-% (besser: frei von mineralischen Fremdbestandteilen)

Grobbodenanteil < 30 Vol.-%

Kornabstufung und Struktur: Bodenmaterial gemäß Anforderungen an kulturfähige Oberböden.

Einbau: Einbau lagenweise, schonend und ohne Verdichtungsschäden. Profilgerechtes Verteilen und Herstellen der geplanten Oberbodenmächtigkeit.

Qualitätssicherung: Lieferung mit Lieferscheinen sowie dokumentierter Herkunft. Bei Bedarf Materialanalytik nach Vorgabe der Bauleitung.

Bodenklasse: 1, DIN 18300
Bodengruppe 2 bis 5, DIN 18915 Teil 1
Oberbodenmaterial frei von sichtbaren
Verunreinigungen, Steine > 5 cm, frei
von Wurzelwerk, Unkräutern und Ästen mit
Durchmesser über 2 cm.

Die Vorsorgewerte gemäß BBodSchV sind einzuhalten.

Mengenermittlung nach Aufmaß an der Auftragsstelle.
Einbau erfolgt in Teilflächen.
Menge: 65,000 m3

**01.03.01.6 Bodenverbesserung Beimischung von 15 % Sand**
Bodenverbesserung - Beimischung von 15 % Sand

Bodenverbesserung des vorhandenen Bodens durch homogenes Einmischen von 15 M.-% Sand. Lieferung des erforderlichen Sandes, Einbringen auf der Fläche sowie mechanisches oder manuelles Mischen bis zur gleichmäßigen Verteilung im vorhandenen Boden. Sicherstellung einer kulturfähigen, lockeren Bodenstruktur zur Verbesserung der Wasserführung und Bearbeitbarkeit. Arbeitsgänge zur Herstellung eines gleichmäßigen Mischbodens einschl. Planieren und Feinplanum.
Menge: 35,000 m3

*Hinweis: +++LEITUNGSVERLEGUNG+++*

**01.03.01.7 Grabenaushub für Elektroleitungen**
Gräben für Elektroleitungen herstellen, ink. verlegen Elektrokabel.

Überschüssiges Material ist seitlich zur Wiederverwendung zu lagern,

Bodenklasse nach DIN 18300 3-4,
Material: Lehm, Schluff
Abtragsstärke: bis 10 cm
Förderweg bis 300 m

Erforderliches Verformungsmodul: EV2: ≥ 45 MPa.
Grabentiefe: 40 cm gem. ab OK Gelände Endausbau
Grabenbreite: 30-40 cm

Der Aushub der Gräben wird ab Oberkante Rohplanum/ gerechnet. Bei Minderbreiten nur der tatsächliche Aushub.
Menge: 110,000 m

**01.03.01.8 Sandummantelung Kabelschutzrohr für Elektroleitungen aus**
Sandummantelung Kabelschutzrohr für Elektroleitungen aus Sand 0/3 liefern und herstellen.

Bettung unter Leitung: 10 cm
Überdeckung seitlich und oben: 10 cm

Überschüssiger / verdrängter Boden ist durch den AN zu entsorgen.
Menge: 110,000 m

**01.03.01.9 Grabenaushub für Brauchwasserleitung**
Gräben für Brauchwasserleitung herstellen, inkl. verlegen von Brauchwasserleitung

Überschüssiges Material ist seitlich zur Wiederverwendung zu lagern,

Bodenklasse nach DIN 18300 3-4,
Material: Lehm, Schluff
Abtragsstärke: bis 10 cm
Förderweg bis 500 m

Erforderliches Verformungsmodul: EV2: ≥ 45 MPa.
Grabentiefe: 40 cm gem. ab OK Gelände Endausbau
Grabenbreite: 30-40 cm

Der Aushub der Gräben wird ab Oberkante Rohplanum/ gerechnet. Bei Minderbreiten nur der tatsächliche Aushub.
Menge: 70,000 m

**01.03.01.10 Sandummantelung Kabelschutzrohr für Brauchwasserleitung**
Sandummantelung Kabelschutzrohr für Brauchwasserleitung aus Sand 0/3 liefern und herstellen.

Bettung unter Leitung: 10 cm
Überdeckung seitlich und oben: 10 cm

Überschüssiger / verdrängter Boden ist durch den AN zu entsorgen.
Menge: 70,000 m

##### Abschnitt 01.03.02 Oberbau, Deckschichten

*Hinweis: +++ PLANUM+++*

**01.03.02.1 Erdplanum herstellen**
Erdplanum der Abtragsstrecken bzw. von abgeräumten
Flächen gem. ZTV E-StB 09, den Sollhöhen
entsprechend verdichten.
Anforderung an die Verdichtung:
Verformungsmodul EV2 > 45 MN/m2
Es wird hier darauf hingewiesen, dass das Erdplanum
nicht befahren werden darf.
Verdichtung je Einzelflachen im Bereich der Fahrbahnen.
Max. Abweichung von der Sollhohe + - 2 cm.
Bodenbewegung in einer Stärke i.M. von +-15 cm
einrechnen. 1MPAa= N/mm2 = MN/m2

Abrechnung: nach bearbeiteter Fläche,
Menge: 900,000 m2

**01.03.02.2 Nachverdichten von befestigten Flächen ,**
Nachverdichten von befestigten Flächen,
Verdichtungsgrad mind. DPr 0,97,
Verformungsmodul mind. EV2 45 MPa,
Ausführung in Teilflächen.
Menge: 900,000 m2

**01.03.02.3 Trennvlies, 150 g/m², GRK 3 als Zwischenlage zwischen**
Trennvlies, 150 g/m², GRK 3 als Zwischenlage zwischen Planum und Schottertragsschicht sowie Beetflächen liefern und fachgerecht verlegen. Überlappungsbreite 10 cm, sind zu berücksichtigen und am Ende der IGA zurückbauen und entsorgen.

Entsorgungskosten sind einzukalkulieren.
Menge: 1600,000 m2

**01.03.02.4 Trennvlies, 150 g/m², GRK 3 als Zwischenlage zwischen**
Trennvlies, 150 g/m², GRK 3 als Zwischenlage zwischen Planum und Wechselflorfläche liefern und fachgerecht verlegen. Überlappungsbreite 10 cm, sind zu berücksichtigen und am Ende der IGA zurückbauen und entsorgen.

Entsorgungskosten sind einzukalkulieren.
Menge: 300,000 m2

**01.03.02.5 Lastplattendruckversuch (dynamisch)**
Kontrollprüfung ZTV SoB-StB auf besondere Anordnung des AG für Trag- und Frostschutzschicht ohne Bindemittel sowie Planum Prüfung für Verformungsmodul, mit dynamischen Lastplattendruckversuch DIN 18134.
Es sind nicht die LP-Versuche gemeint die sowiso im Rahmen der Eigenüberwachnung erstellt werden müssen.
Die Stellung der Gewichte erfolgt durch den AN und ist in den EP einzukalkulieren.
Der EV2-Wert muss mindestens 120 MN/m2 (FSK) 180 MN/m2
(Schotter) betragen.
Menge: 3,000 St

**01.03.02.6 Lastplattendruckversuch (statischer)**
Lastplattendruckversuche entsprechend
ZTV T-StB 95/02, DIN 18134 komplett nach Angabe
des AG durchfuhren.
Eingeschlossen ist die Gestellung bzw. Bereitstellung
aller erforderlichen Geräte sowie Auswertung und
Darstellung der Messergebnisse, Einmessung
(NN-Hohe, Lage), Protokoll, Kurzbericht.
Belastungsfahrzeug als Gegengewicht (z.B. ausreichend
beladener LKW) fur Kontrollprüfungen
bereitstellen.
Prüfung auf FSS und Schotter, Planum
Der EV2-Wert muss mindestens 120 MN/m2 (FSK) 180 MN/m2
(Schotter) betragen. Ausführung auf besondere Anweisung des Auftraggebers.Diese Position beinhaltet nicht die gem. ZTV EStB sowieso erforderliche Eigenüberwachung des Unternehmers.Die Ergebnisse sind sauber als Drucksetzungs- Diagramm aufzulisten und in zweifacher Ausfertigung dem AG zu übergeben.Versuche mit negativen Ergebnissen werden nicht vergütet.
Menge: 2,000 St

*Hinweis: +++ AUFBAUERHÖHUNG+++*

**01.03.02.7 Material zur Aufbauerhöhung liefern, einbauen und**
Material zur Aufbauerhöhung liefern, einbauen und
verdichten.
Material: Korngemisch aus Mineralstoffen 0/32 mm.
Einbau unter Schottertragschicht,
in ca. 10 cm Stärke unterhalb von Wegeflächen,
Abgerechnet wird nach vom AG anerkannten
Originalwiegekarten.
Zusätzlich ist als Kontrollwert ein Aufmaß zu erstellen.
Menge: 90,000 m3

**01.03.02.8 Material zur Aufbauerhöhung liefern, einbauen und**
Material zur Aufbauerhöhung liefern, einbauen und
verdichten.
Material: Korngemisch aus Mineralstoffen 0/32 mm.
Einbau unter Schottertragschicht,
in ca. 30 cm Stärke unterhalb von Beetflächen,
Abgerechnet wird nach vom AG anerkannten
Originalwiegekarten.
Zusätzlich ist als Kontrollwert ein Aufmaß zu erstellen.
Menge: 100,000 m3

**01.03.02.9 Material zur Aufbauerhöhung liefern, einbauen und**
Material zur Aufbauerhöhung/Auffüllung liefern, einbauen und
verdichten.
Material: Korngemisch aus Mineralstoffen 0/32 mm.
Einbau unter Schottertragschicht,
in ca. 50 cm Stärke zwischen Fundamenten Zaun (Zwischenraum),
Abgerechnet wird nach vom AG anerkannten
Originalwiegekarten.
Zusätzlich ist als Kontrollwert ein Aufmaß zu erstellen.
Menge: 40,000 m3

*Hinweis: +++ WASSERGEB. WEGE +++*

**01.03.02.10 STS EV2 80MN/m2 0/32 i.M. D 16 cm**
Schottertragschicht herstellen, Verformungsmodul EV2 auf der Oberfläche mind. 80 MN/m2
inkl.Feinplanum im Massenausgleich .
Abweichungen von der Sollhöhe: ± 2 cm unter 4 m Latte
Materialart Naturstein-Brechkorn-Gemisch 0/32, ohne Kalkanteile,
Schichtdicke 16cm
Verdichtungsgrad mind. DPr 103 %,
Verformungsmodul auf der Oberfläche EV2 mind. 80 MPa/m²
Anforderungen gemäß TL Gestein-StB und ZTV SoB-StB.
Feinanteil Kategorie UF 3, im eingebauten Zustand max. 5 % Feinanteile.
Seiten- oder Dachgefälle: mind. 2,5 %
gem. Absteckplan mit Höhenkotierung
Wasserdurchlässigkeit: mind. 360 l/m2 und h

Anforderung gem. FLL für die Aufnahme einer wasssergebundenen Wegedecke

Der Nachweis des Lieferanten über die Einhaltung der o.g. Bedingungen ist vor dem Einbau vorzulegen.
Die Schottertragschicht ist in Teilflächen einzubauen.

Abrechnung: nach Flächenaufmaß im verdichteten Zustand.
Menge: 900,000 m3

*Hinweis: +++ EINFASSUNGEN +++*
Der Einbau der Einfassungen erfolgt in Teilstücken

**01.03.02.11 Verzinktes Stahlband liefern und einbauen**
Verzinktes Stahlband liefern und einbauen,

Material: Flachstahl
Rastermaß (Nennmaß): H 95mm, Stärke 3 mm
bodenbündiger Einbau als Einfassung der Wassergebundenen Wegedecke, befestigung mittels Erdnägeln,
inkl. Schnitt und nachverzinken von Schnittflächen.
Menge: 50,000 m

**01.03.02.12 Holzbohlen als Einfassung, 100x40x3cm**
Holzbohlen als Einfassung liefern und gem. Plan einbauen.

Holzbohlen
Maße: 100x40x3 cm (LxBxStärke)
Einbindetiefe 10cm

Befestigung mittels Metallpfahl, feuerverzinkt, alle 100cm. Befestigungsmaterial im EP einzukalkulieren.

Das Produkt ist mit dem AG/Bauherrn anhand eines Handmusters zu bemustern und vor der Bestellung durch den AG/Bauherrn freigeben zu lassen.

Hinweis:
Anarbeiten an den Belag, Pass-Schnitte Pflaster oder Beton sowie Reststücke und anfallende Stoffe sind zu entsorgen und mit einzukalkulieren.
Menge: 400,000 m

*Hinweis: +++ BAUWERKSCHUTZ+++*

**01.03.02.13 Plexband**
Plexband aus PE-Schaumband an Übergängen zu Einbauten, an aufgehenden Bauteilen liefern und einbauen.
Dicke 15 mm, Höhe 40 cm liefern und einbauen.
Oberer Abschluss bündig mit Wassergebundenerwegedecke.
Menge: 195,000 m

##### Abschnitt 01.03.03 Einbauten in Außenanlagen

*Hinweis: +++ EINFRIEDUNG+++*

**01.03.03.1 Werk- und Montageplanung**
*** Pauschalposition
Werk- und Montageplanung  für Zaun anfertigen, zur Freigabe durch den Bauherrn vorlegen, Übergabe im dwg- und pdf -Format
Menge: 1,000 psch

**01.03.03.2 Herstellen von Fundamenten für Holzzaun aus Lärche**
Herstellen von Fundamenten für Holzzaun aus Lärche einschließlich aller erforderlichen Erdarbeiten.
Überschüssiger Boden ist aufzunehmen, seitlich zu lagern und nach Einbau Fundament zur Arbeitsraumverfüllung zu verwernden.

Fundamentabmessungen: ca. 95 × 95 × 40 cm aus Beton C20/25, mit Schalung, inkl. Lieferung und Einbau von H-Pfostenträgern 60/101/80 mm, feuerverzinkt, mit Gewindeschrauben M12, Edelstahl A2, Länge 130 mm.

Einzelfeldlänge ca. 2,0 m.
Ausführung gemäß Zeichnung 21-13_03IGA LN_AP_DE_01_Zaun_01
Menge: 130,000 St

*Hinweis: +++ BAUWERKSCHUTZ+++*

**01.03.03.3 Plexband**
Plexband aus PE-Schaumband an Übergängen zu Einbauten, an aufgehenden Bauteilen liefern und einbauen.
Dicke 15 mm, Höhe 40 cm liefern und einbauen.
Oberer Abschluss bündig mit Wassergebundenerwegedecke.
Menge: 50,000 m

**01.03.03.4 Verzinktes Stahlband liefern und einbauen**
Verzinktes Stahlband liefern und einbauen,

Material: Flachstahl
Rastermaß (Nennmaß): H 95mm, Stärke 3 mm
bodenbündiger Einbau als Einfassung der Wassergebundenen Wegedecke, befestigung mittels Erdnägeln,
inkl. Schnitt und nachverzinken von Schnittflächen.
Menge: 50,000 m

##### Abschnitt 01.03.04 Vegetationsarbeiten

**01.03.04.1 Verlegen von Rollrasen im Arbeitsraum**
Verlegen von Rollrasen im Arbeitsraum

Liefern.  Verlegen und anwalzen von gebrauchsfertigem Rollrasen auf vorbereiteter, feinkrümeliger und eben abgezogener Bodenfläche im Arbeitsraum.
Flächenbreite ca. 30-50 cm zwischen Holzzaun und bestehender Rasenfläche, Befahrbarkeit eingeschränkt.
Rasenstücke passgenau verlegen, Stoßfugen dicht schließen und Versatz vermeiden. Anschließendes Andrücken und intensives Wässern der Fläche.

Rollrasen gemäß DIN 18917, Rasenqualität "Gebrauchsrasen" RSM 2.3,
Menge: 100,000 m2

**01.03.04.2 Planum herstellen Rollrasen**
Planum herstellen, feinkrümeliges und eben abgezogener Bodenfläche im Arbeitsraum herstellen.
Flächenbreite ca. 30-50 cm zwischen Holzzaun und bestehender Rasenfläche, Befahrbarkeit eingeschränkt.
Steine, Fremdkörper, Unkraut und schwer verrottbare Pflanzenteile ablesen, Durchmesser der Steine und Fremdkörper ungeachtet DIN 18917 ab
3 cm, anfallende Stoffe laden und entsorgen

Abrechnung in der Abwicklung.
Menge: 100,000 m2

**01.03.04.3 Feinplanum für Saatflächen herstellen im beengten Raum,**
Feinplanum für Saatflächen herstellen im Arbeitsraum herstellen.
Flächenbreite ca. 30-65 cm zwischen Holzzaun und bestehender Rasenfläche, Befahrbarkeit eingeschränkt.
Anschlüsse an Wege, Plätze und sonstige Beläge 2 cm unter Belagoberfläche, Steine, Fremdkörper, Unkraut und schwer verrottbare Pflanzenteile ablesen, Durchmesser der Steine und Fremdkörper ungeachtet DIN 18917 ab
3 cm, anfallende Stoffe laden und entsorgen
mit geliefertem Oberboden ergänzen,  Abrechnung in der Abwicklung.
Menge: 100,000 m2

#### Untertitel 01.04 Ausführung Winter/Frühjahr 2027 (Jan.-März) - BA 02

*Hinweis: Bei allen Positionen sind geeignete Maschinen für*
Bei allen Positionen sind geeignete Maschinen für Kleinbaustellen zu berücksichtigen. Das Baufeld ist ausschließlich über eine 2,5 m breite Zuwegung erreichbar. Diese Zuwegung ist im Zuge der Bauausführung herzustellen (einschließlich aller erforderlichen Kopfarbeiten). Die Tragfähigkeit der Schottertragschicht ist mit 80 MPa anzusetzen.

##### Abschnitt 01.04.00 Deckschichten

**01.04.00.1 Wassergebundene Deckschicht,**
Wassergebundene Deckschicht,
nach DIN 18035-5 und FLL, nach Herstellerangaben einbauen.
Körnung 0/5 mm, aus Edelsplitten, Edelbrechsanden
und auf die Gesteinsart abgestimmten Natursanden,
ohne Zusatz von freiem Kalk oder Lehm,
profilgerecht einbauen und statisch verdichten
durch Walzen im erdfeuchten Zustand.
Der Einbau erfolgt im Bereich von Bestandsbäumen.
Eine Vergütung für erhöhten Aufwand erfolgt nicht.
empfohlenes Walzengewicht 0,8-2,0 to.
Schichtdicke: 4 cm
Abweichung in der Ebenheit < 1,5 cm, Abweichung von der Ebenheit innerhalb einer 4 m langen Messstrecke nicht größer als 2 cm. Teilflächen als Trichter auszubilden
Wasserdurchlässigkeit: > 3*10^-6 m/S
Farbe: beige
Material ist vor Einbau zu bemustern und erst nach Freigabe einzubauen.
Menge: 892,000 m2

**01.04.00.2 Wassergebundene Deckschicht, in Zwischenräumen des**
Wassergebundene Deckschicht, in Zwischenräumen des Zaunes auftragen
nach DIN 18035-5 und FLL, nach Herstellerangaben einbauen.
Körnung 0/5 mm, aus Edelsplitten, Edelbrechsanden
und auf die Gesteinsart abgestimmten Natursanden,
ohne Zusatz von freiem Kalk oder Lehm,
profilgerecht einbauen und statisch verdichten
durch Walzen im erdfeuchten Zustand.
Der Einbau erfolgt im Bereich von Bestandsbäumen.
Eine Vergütung für erhöhten Aufwand erfolgt nicht.
empfohlenes Walzengewicht 0,8-2,0 to.
Schichtdicke: 4 cm
Abweichung in der Ebenheit < 1,5 cm, Abweichung von der Ebenheit innerhalb einer 4 m langen Messstrecke nicht größer als 2 cm. Teilflächen als Trichter auszubilden
Wasserdurchlässigkeit: > 3*10^-6 m/S
Farbe: beige
Material ist vor Einbau zu bemustern und erst nach Freigabe einzubauen.
Menge: 11,200 m2

##### Abschnitt 01.04.01 Einbauten in Außenanlagen

**01.04.01.1 Abfallbehälter**
Abfallbehälter liefern inkl. aller Erd- und Fundamentarbeiten, Eingrifftiefe in den vorhandenen Untergrund von max. 30 cm ab OK Endausbau ist zu berücksichtigen,
Überschüssiger Boden ist seitlich zu lagern und auf Bodenmiete zu verbringen.

Abfallbehälter aus Stahlblech, Lieferung inkl. Aluminium-Innenbehälter. Zum Aufdübeln auf zu erstellendes Fundament, 5 cm UK Flur.
Befestigungsmaterial im Lieferumfang enthalten. Behälter mittels Dreikantschloss entriegeln,
Deckelscheibe nach oben öffnen, Innenbehälter zum Entleeren entnehmen, 1 Dreikantschlüssel
im Lieferumfang enthalten.
Detailinformationen
Inhalt Abfallbehälter : 43 Liter
Befestigungsart : zum Aufdübeln bei +/- 0 mm
Material Korpus : Stahl
Oberfläche Korpus : feuerverzinkt und pulverbeschichtet, RAL 1021, Rapsgelb
Ø x Höhe : 356 x 800 mm
Höhe über Flur : 800 mm

Das Produkt ist mit dem AG/Bauherrn anhand eines Handmusters zu bemustern und vor der Bestellung durch den AG/Bauherrn freigeben zu lassen.
Menge: 2,000 St

**01.04.01.2 Sitzbank**
Sitzbank  liefern inkl. inkl. aller Erd- und Fundamentarbeiten, Eingrifftiefe in den vorhandenen Untergrund von max. 30 cm ab OK Endausbau ist zu berücksichtigen,
Überschüssiger Boden ist seitlich zu lagern und auf Bodenmiete zu verbringen.

Sitzbank  mit Rücken- und Armlehnen
Sitzbank mit Unterkonstruktion aus geschweißtem Rechteckrohr (50 x 40 mm). Rückenlehne und
Armlehnen aus Stahlprofil. Sitzfläche aus Rechteckrohr (30 x 15 mm). Befestigungsmaterial im
EP einzukalkulieren. Zum Aufdübeln auf zu erstellendes Fundament, 5 cm UK Flur.
Befestigungsmaterial im Lieferumfang enthalten.

Detailinformationen
Befestigungsart : zum Aufdübeln bei +/- 0 mm auf Fundament
Material Auflage : Stahl
Oberfläche Auflage : feuerverzinkt und pulverbeschichtet
Material Unterkonstruktion : Stahl
Oberfläche Unterkonstruktion : feuerverzinkt und pulverbeschichtet, RAL 1021, Rapsgelb
B x T x H : 1800 x 625 x 800 mm
Sitz- B x T x H : 1800 x 421 x 435 mm

Das Produkt ist mit dem AG/Bauherrn anhand eines Handmusters zu bemustern und vor der Bestellung durch den AG/Bauherrn freigeben zu lassen.
Menge: 8,000 St

**01.04.01.3 Verbringen von gelieferten Bäumen in Holzkübeln in die**
Verbringen von gelieferten Bäumen in die Ausstellerflächen inkl. setzen in die Lärchenpflanzkübel.

Gewicht: bis 700 kg / Baum
Menge: 9,000 St

**01.04.01.4 Verbringen von Lärchenholzkübeln in die**
Verbringen von Lärchenholzkübeln in die Ausstellerflächen.
Kübel aus Lärchenholz,
Kübelgröße von: 1,20 m x 1,20 x 0,80 m
bis 1,40 x 1,40x 0,95 m.
Menge: 9,000 St

**01.04.01.5 Liefern und einbauen von vegetationsfähigen Boden**
Liefern und einbauen von vegetationsfähigen Boden
in bauseits gestellten Lärchenkübel der Vorposition.
Menge: 15,000 m3

**01.04.01.6 Liefern und anbringen von Folienbändern am Holzzaun,**
Liefern und anbringen von Folienbändern am Holzzaun, zwischen oberen und unteren Kantholz
Material: LPDE Folienband 70 mm in blau, gelb, rot, grün. Die Farben sind im Vorfeld zu bemustern.

Pro Zaunlücke werden:
- 26 m gelbes Folienband
- 30 m blaues Folienband
- 15 m grünes Folienband
- 16 m rotes Folienband
benötigt, inkl. Schnitt auf Länge.

Farbabfolge gem. Plan.
Es werden in Summe 6 Zaunfelder mit Folien ausgestattet.
Menge: 6,000 St

**01.04.01.7 Liefern und anbringen von Folienbändern am Holzzaun, Ersatzmasse**
Liefern und anbringen von Folienbändern am Holzzaun, zwischen oberen und unteren Kantholz als Ersatz für beschädigte, unvollständige Zaunfelder,
Material: LPDE Folienband 70 mm in blau, gelb, rot, grün. Die Farben sind im Vorfeld zu bemustern.

Pro Zaunlücke werden:
- 26 m gelbes Folienband
- 30 m blaues Folienband
- 15 m grünes Folienband
- 16 m rotes Folienband
benötigt, inkl. Schnitt auf Länge.

Farbabfolge gem. Plan.
Es werden in Summe 6 Zaunfelder mit Folien ausgestattet.

Im EP ist die gesonderte Anfahrt/Abfahrt zu berücksichtigen.
Menge: 18,000 St

*Hinweis: +++ EINFRIEDUNG+++*

**01.04.01.8 Holzzaun individuell, H 160cm**
Holzzaun aus Lärche, Holzschutz GK 3.1 DIN 68800-1,mit einseitiger Lattung aus Bauschnittholz in varrierenden breiten, senkrecht, liefern und montieren.

Zaunpfosten sägerau, Lärche, Holzschutz GK 3.1 DIN 68800-1, B/H/L 15/15/208 cm, senkrecht, Befestigung an H-Pfostenträger, 60/101/80 cm, feuerverzinkt, mit Gewindeschrauben M12, Edelstahl A2, 130mm, auf bereits erstellten Fundament,

Inkl. 2 Querlatten aus Lärche, Querschnitt B/H/L 8/5/300 cm, Befestigung vor den Pfosten, befestigt mit korrosionsbeständigen Senkkopfschrauben, 4,5x80 Edelstahl, inkl. vorbohren,

Inkl. Holzlatten, Lärche Dicke 25 mm, Länge 165cm, Breite varriered 145/125/95 mm, befestigt mit korrosionsbeständigen Senkkopfschrauben, 4,5x80 Edelstahl, inkl. vorbohren,

Die Leistungen sind in dem Einheitspreis mit einzukalulieren

Einzelfeldlänge 2 m, Ausführung gemäß Zeichnung
21-13_03IGA LN_AP_DE_01_Zaun_01

Einfriedung Holzzaun liefern inkl. aller Erd- und Fundamentarbeiten gemäß Zeichnung einbauen. Überschüssiger Boden ist zu auf Bodenmiete zu lagern,

Transportweg bis 500 m
Menge: 133,000 m

**01.04.01.9 Holzzaun individuell, H 100cm**
Holzzaun aus Lärche, Holzschutz GK 3.1 DIN 68800-1,mit einseitiger Lattung aus Bauschnittholz in varrierenden breiten, senkrecht, liefern und montieren.

Zaunpfosten sägerau, Lärche, Holzschutz GK 3.1 DIN 68800-1, B/H/L 15/15/148 cm, senkrecht, Befestigung an H-Pfostenträger, 60/101/80 cm, feuerverzinkt, mit Gewindeschrauben M12, Edelstahl A2, 130mm, auf bereits erstellten Fundament,

Inkl. 2 Querlatten aus Lärche, Querschnitt B/H/L 8/5/300 cm, Befestigung vor den Pfosten, befestigt mit korrosionsbeständigen Senkkopfschrauben, 4,5x80 Edelstahl, inkl. vorbohren,

Inkl. Holzlatten, Lärche Dicke 25 mm, Länge 105cm, Breite varriered 145/125/95 mm, befestigt mit korrosionsbeständigen Senkkopfschrauben, 4,5x80 Edelstahl, inkl. vorbohren,

Die Leistungen sind in dem Einheitspreis mit einzukalulieren

Einzelfeldlänge 2 m, Ausführung gemäß Zeichnung 21-13_03IGA LN_AP_DE_01_Zaun_01

Einfriedung Holzzaun liefern inkl. aller Erd- und Fundamentarbeiten gemäß Zeichnung einbauen. Überschüssiger Boden ist zu auf Bodenmiete zu lagern,

Transportweg bis 500 m
Menge: 62,000 m

#### Untertitel 01.05 Ausführung Herbst 2027 nach IGA-Zeitraum - BA 03

*Hinweis: Bei allen Positionen sind geeignete Maschinen für*
Bei allen Positionen sind geeignete Maschinen für Kleinbaustellen zu berücksichtigen. Das Baufeld ist ausschließlich über eine 2,5 m breite Zuwegung erreichbar. Diese Zuwegung ist im Zuge der Bauausführung herzustellen (einschließlich aller erforderlichen Kopfarbeiten). Die Tragfähigkeit der Schottertragschicht ist mit 80 MPa anzusetzen.

##### Abschnitt 01.05.01 Abbruch und Wiederherstellung

*Hinweis: +++ ABBRUCHARBEITEN FLÄCHEN+++*

**01.05.01.1 Abbruch der Tragschichten ohne Bindemittel, BM-0**
Abbruch der Tragschichten ohne Bindemittel,
Homogenbereich Baustoff, Mineralgemisch, im verdichteten Zustand lösen, laden, mit LKW des AN transportieren, entsorgen.

Zur Verwertungsanlage nach Wahl AN.
Vergütung der Entsorgung übernimmt AN.

Förderweg bis 500m

Material: HKS 0/32 der vorpositionen

Abtragsdicke bis 40 cm

Abrechnung: Aufmaß an der Entnahmestelle
mit Fotodok.
Menge: 810,000 m3

**01.05.01.2 Abbruch Wassergebundene Wegedecke**
Vorhandene Wassergebundene Wegedecke lösen, laden, transportieren und gemäß Kreislaufwirtschaftsgesetz entsorgen, die Kosten sind einzukalkulieren.
Entsorgungsnachweis ist der Bauleitung vorzulegen.

Deckschicht aus ungebundem Material
Schichtdicke: bis 4 cm

Entsorgungsnachweis ist der Bauleitung vorzulegen.
Menge: 45,000 m3

**01.05.01.3 Vorhandene Holzbohlen inkl. Befestigung (Metallpfahl)**
Vorhandene Holzbohlen inkl. Befestigung (Metallpfahl) lösen, laden, transportieren und gemäß Kreislaufwirtschaftsgesetz entsorgen, die Kosten sind einzukalkulieren.
Entsorgungsnachweis ist der Bauleitung vorzulegen.
Menge: 400,000 m

*Hinweis: +++ ABBRUCHARBEITEN EINBAUTEN+++*

**01.05.01.4 Abbruch Sitzbank, demontieren**
Sitzbank der vorpositionen demonitieren, aufnehmen und 500 m verbringen auf dauerhaft befestigte Fläche;
Fundamente und anfallende Stoffe aufnehmen und gemäß Kreislaufwirtschaftsgesetz entsorgen, die Kosten sind einzukalkulieren.
inkl. Erdarbeiten.
Menge: 8,000 St

**01.05.01.5 Abbruch Abfallbehälter, demontieren**
Abfallbehälter der vorpositionen demoniteren, aufnehmen und 500 m verbringen auf dauerhaft befestigte Fläche;
Fundamente und anfallende Stoffe aufnehmen und gemäß Kreislaufwirtschaftsgesetz entsorgen, die Kosten sind einzukalkulieren.
inkl. Erdarbeiten.
Menge: 2,000 St

**01.05.01.6 Bäume verbringen und auf bauseitigen LKW verladen.**
Bäume verbringen und auf bauseitigen LKW verladen.

Transportweg: 150 m
Menge: 9,000 St

*Hinweis: +++ BODEN ARBEITEN +++*

**01.05.01.7 Lieferung und fachgerechter Einbau von Bodenmaterial**
Lieferung und fachgerechter Einbau von Bodenmaterial zur Herstellung vegetationsfähiger Oberböden gemäß Sanierungsplan. Das zu liefernde Bodenmaterial muss folgende Anforderungen erfüllen:

Chemische Beschaffenheit: Einhaltung der Einbauwerte EW 1 gemäß Anlage zum Sanierungsplan.

Vegetationsfähigkeit: Das Material muss humose Anteile enthalten und für die Begrünung geeignet sein.

Fremdbestandteile:

Mineralische Fremdbestandteile < 10 Vol.-% (besser: frei von mineralischen Fremdbestandteilen)

Grobbodenanteil < 30 Vol.-%

Kornabstufung und Struktur: Bodenmaterial gemäß Anforderungen an kulturfähige Oberböden.

Einbau: Einbau lagenweise, schonend und ohne Verdichtungsschäden. Profilgerechtes Verteilen und Herstellen der geplanten Oberbodenmächtigkeit.

Qualitätssicherung: Lieferung mit Lieferscheinen sowie dokumentierter Herkunft. Bei Bedarf Materialanalytik nach Vorgabe der Bauleitung.

Bodenklasse: 1, DIN 18300
Bodengruppe 2 bis 5, DIN 18915 Teil 1
Oberbodenmaterial frei von sichtbaren
Verunreinigungen, Steine > 5 cm, frei
von Wurzelwerk, Unkräutern und Ästen mit
Durchmesser über 2 cm.

Die Vorsorgewerte gemäß BBodSchV sind einzuhalten.

Mengenermittlung nach Aufmaß an der Auftragsstelle.
Einbau erfolgt in Teilflächen.
Menge: 485,000 m3

**01.05.01.8 Bodenverbesserung Beimischung von 15 % Sand**
Bodenverbesserung - Beimischung von 15 % Sand

Bodenverbesserung des vorhandenen Bodens durch homogenes Einmischen von 15 M.-% Sand. Lieferung des erforderlichen Sandes, Einbringen auf der Fläche sowie mechanisches oder manuelles Mischen bis zur gleichmäßigen Verteilung im vorhandenen Boden. Sicherstellung einer kulturfähigen, lockeren Bodenstruktur zur Verbesserung der Wasserführung und Bearbeitbarkeit. Arbeitsgänge zur Herstellung eines gleichmäßigen Mischbodens einschl. Planieren und Feinplanum.
Menge: 35,000 m3

*Hinweis: +++RODUNGSARBEITEN+++*

**01.05.01.9 Vegetationsdecke (Grasnarbe) abtragen**
Durchwurzelte Vegetationsdecke (Grasnarbe) abtragen
und entsorgen.

Aufwuchshöhe bis 15 cm, notwendige Mahdarbeiten sind einzukalkulieren, Entsorgung des Schnittguts ist einzukalkulieren
Grasnarbe abräumen, Bodenabtrag in einer Stärke von 10 cm ist einzurechnen.
Alle anfallenden Massen sind zu laden und zur Deponie abzufahren.
Deponiekosten sind in die Einheitspreise einzukalkulieren.

Abgerechnet erfolgt nach Abtragsprofilen durch Aufmaß an der Entnahmestelle.

Entsorgungsnachweise sind der Bauleitung zu übergeben.
Menge: 290,000 m2

**01.05.01.10 Stauden, Höhe: bis 2,0 m**
Abräumen der Experimentierfelder
bestehend aus Stauden und anderem Aufwuchs, dicht stehend, roden, laden und transportieren
Höhe: bis 2,00 m, laden und entsorgen

Entsorgung ist einzukallkulieren.

Hinweis: Die Wechselflorflächen werden bauseits abgeräumt.
Menge: 330,000 m2

*Hinweis: +++ VEGETATIONSTECHNISCHE ARBEITEN +++*

**01.05.01.11 Vegetationsflächen für Rasenansaaten lockern durch Fräsen**
Vegetationsflächen für Rasenansaaten lockern durch Fräsen
Wurzeln, Wurzelunkräuter und Steine über 5 cm
Durchmesser auflesen, laden, abfahren
und entsorgen einschl. Gebühr.
Bei Durchführung der Fräsarbeiten ist darauf zu achten,
dass der Fräsgang ca. 15 cm tief erfolgt.
Arbeiten in Böschungen,
Abrechnung nach Bearbeitungsfläche in der Abwicklung.

Bearbeitung in verschiedenen Einzelflächen, in den Wegetrassen der Baumpflanzungen, Größe varrierend
Menge: 1900,000 m2

**01.05.01.12 Rohplanum des Untergrundes für Vegetationsflächen herstellen.**
Rohplanum des Untergrundes für Vegetationsflächen herstellen.
Bodenklasse (alt): 1, DIN 18300
Höhenausgleich: ± 10 cm
Abweichungen von der Sollhöhe: ± 5 cm unter 4 m Latte

Abrechnung: nach bearbeiteter Fläche
Bearbeitung: Wiesenflächen,
Menge: 1900,000 m2

**01.05.01.13 Feinplanum für Saatflächen herstellen**
Feinplanum für Saatflächen herstellen, Anschlüsse an Wege, Plätze und sonstige Beläge 2 cm unter Belagoberfläche, Steine, Fremdkörper, Unkraut und schwer verrottbare Pflanzenteile ablesen, Durchmesser der Steine und Fremdkörper ungeachtet DIN 18917 ab
3 cm, anfallende Stoffe laden und entsorgen
mit geliefertem Oberboden ergänzen,  Abrechnung in der Abwicklung.

Bearbeitung in verschiedenen Einzelflächen, in den Wegetrassen der Baumpflanzungen, Größe varrierend
Menge: 1900,000 m2

**01.05.01.14 Bodenfestlegung Mulchstoff Stroh/Heu**
Bodenfestlegung zum Schutz von Vegetationsflächen liefern und gleichmäßig verteilen, Abdecken mit Mulchstoff, Stroh/Heu, 500g/m2.
Menge: 950,000 kg

**01.05.01.15 Frisch- und Fettwiese, liefern, aussäen**
Frisch- und Fettwiese, liefern und aussäen, Saatgutmenge 3 g/m2, Das Saatgut gleichmäßig
einsäen, einigeln und abwalzen. Füllstoff zum leichteren Ausbringen ist in den EP einzurechnen.

Sondermischung:

Frisch / Fettwiese 30/70 UG02

| Lfd.Nr | Frisch/Fettwiese 30-70 | % |
| --- | --- | --- |
| 1 | Achillea millefolium UG 02 | 1 |
| 2 | Anthriscus sylvestris UG 02 | 1,5 |
| 3 | Centaurea cyanus UG 02 | 2 |
| 4 | Centaurea jacea s.str. UG 02 | 2,5 |
| 5 | Crepis biennis UG 02 | 1 |
| 6 | Daucus carota UG 02 | 2 |
| 7 | Galium album UG 02 | 2 |
| 8 | Heracleum sphondylium UG 02 | 0,5 |
| 9 | Knautia arvensis UG 02 | 1,3 |
| 10 | Leucanthemum vulgare agg. UG 02 | 3 |
| 11 | Papaver dubium s.l. UG 02 | 0,5 |
| 12 | Papaver rhoeas UG 02 | 1,5 |
| 13 | Plantago lanceolata UG 02 | 3 |
| 14 | Prunella vulgaris UG 02 | 1,5 |
| 15 | Rumex acetosa UG 02 | 1,5 |
| 16 | Scorzoneroides autumnalis UG 02 | 0,5 |
| 17 | Silene dioica UG 02 | 1,5 |
| 18 | Silene vulgaris UG 02 | 1,4 |
| 19 | Tragopogon pratensis s.str. UG 02 | 1 |
| 20 | Trifolium pratense UG 02 | 0,8 |
|  | Zwischensumme | 30 |
| 21 | Agrostis capillaris UG 02 | 3 |
| 22 | Alopecurus pratensis UG 02 | 3 |
| 23 | Anthoxanthum odoratum s.str. UG 02 | 5 |
| 24 | Arrhenatherum elatius UG 02 | 3 |
| 25 | Bromus hordeaceus s.str. UG 02 | 4 |
| 26 | Dactylis glomerata UG 02 | 2 |
| 27 | Festuca pratensis UG 02 | 4 |
| 28 | Festuca rubra UG 02 | 31 |
| 29 | Poa pratensis s.str. UG 02 | 15 |
|  | Zwischensumme | 70 |
|  | Gesamtsumme | 100 |

Nachweis über Artenzusammensetzung sowie UG2 ist mind. 4 Wochen vor geplanter Aussaat dem Bauherrn vorzulegen/Bauleitung
Menge: 6,000 kg

### Titel 02 Leitungsanlagen Frühjahr 2026

*Hinweis: Vorbemerkung*
Vorbemerkungen

Es sind für den Veranstaltungszeitraum Versorgungsleitungen zu verlegen. Aufgrund des zeitlich begrenzten Nutzungszeitraums und des anschließenden Rückbaus erfolgt die Verlegung in der Erde mit einer Überdeckung von ca. 30 cm.
Die Leitungen sind nicht Frostfrei zu verlegen.

Zum Schutz vor Beschädigungen durch Fahrzeugüberfahrten oder Erdarbeiten sind die Leitungsgräben zu markieren. Die Ausführung erfolgt durch das Aufstellen geeigneter, standsicherer Markierelemente (z. B. Kabelwarnbaken, Pfosten, Absperrbügel o. ä.) in Abständen von max. 5 m sowie an Richtungsänderungen, Kreuzungen und Einmündungen des Leitungswegs.

Die Markierung muss eindeutig den Verlauf der Leitungstrasse kennzeichnen und den Fahrzeugverkehr zuverlässig abhalten. Ergänzend ist Absperrband mit dauerhaft sichtbarer Beschriftung ("Achtung Kabel") zu verlegen.

Es obliegt dem AN, die Markierungen und Absperrungen während der Bauzeit bis zur Abnahme seiner Leistung instand zu halten.

*Hinweis: Bei allen Positionen sind geeignete Maschinen für*
Bei allen Positionen sind geeignete Maschinen für Kleinbaustellen zu berücksichtigen. Das Baufeld ist ausschließlich über eine 2,5 m breite Zuwegung erreichbar. Diese Zuwegung ist im Zuge der Bauausführung herzustellen (einschließlich aller erforderlichen Kopfarbeiten). Die Tragfähigkeit der Schottertragschicht ist mit 80 MPa anzusetzen.

#### Untertitel 02.1 Niederspannungskabel

*Hinweis: Hinweis*
Hinweis

Für die Leistungen dieses Titels gilt die DIN 18322 VOB Teil C: Allgemeine Technische Vertragsbedingungen für Bauleistungen (ATV) - Kabelleitungstiefbauarbeiten

Das Kabel wird in einer Strecke in den vom AN hergestellten Graben verlegt. An jedem Ende ist eine Überlänge von 5 m vorzusehen.
Die Kabelenden sind wasserdicht zu versiegeln. Zum Schutz vor Diebstahl ist die Überlänge als Ring in den Graben zu legen und mit Erdreich zu überdecken.
Zur späteren Auffindung sind die Endpunkte dauerhaft, z. B. mit Schnureisen, zu markieren.

**02.1.10 Kabel NYY-J 5x16RE vorh.Graben/Kabelkanalform**
STLB-Bau 2025-04 053
Kabel DIN VDE 0276-603 (VDE 0276-603) NYY-J 5 x 16 RE, Cu-Zahl 768, in vorh. Gräben oder geteilte Kabelkanalformsteine, ohne Einbettung.
Menge: 110,000 m

**02.1.20 Schutzmuffe im Freien**
Schutzmuffe zum wasserdichten Verschluss der Kabelenden im freien bis diese angeschlossen wird.
Ausführung in Warmschrumpftechnik mit Kleber, für Kabelaußendurchmesser bis 25 mm, Montage im Kabelgraben, einschl. systemgebundenem Zubehör.
Menge: 2,000 St

#### Untertitel 02.2 Brauchwasserleitungen

*Hinweis: Hinweis*
Hinweis

Für die Leistungen dieses Titels  gilt die DIN 18307 VOB Teil C: Allgemeine Technische Vertragsbedingungen für Bauleistungen (ATV) - Druckrohrleitungsarbeiten im Erdreich.

Das Rohr wird in einer Strecke in den vom AN hergestellten Graben verlegt.
Die Rohrenden sind mit Verschlusskappen zu schützen.

Am Ende ist eine Überlänge von mind. 0,5 m über GOK (Fertigaufbau der Wege) nahe des Unterflurhydranten vorzusehen. Das Rohrende ist vor mechanischen Einflüssen mit zu sichern.
Das andere Ende ist in einem vom AN hergestellten Bodentank einzuführen und dort zu verschließen. Die nachträgliche Anbindung von zwei Entnahmestellen ist platztechnisch im Bodentank vorzuhalten. Auch im Hinblick der eingeführten PE-Leitung für die Anschlussarbeiten/Übergänge.

*Hinweis: Hinweis Brauchwasser*
Hinweis Brauchwasser

Die nachstehenden Leistungstexte beziehen sich auf eine Druckrohrleitung, die ausschließlich für Brauchwasserzwecke vorgesehen ist.
Das Betriebsmedium ist Brauchwasser, nicht Trinkwasser.
Eine Nutzung für Trinkwasserinstallationen ist ausgeschlossen.

**02.2.10 Druckrohr PE100 BW DN/OD32 SDR11 Heizwendelschweißen**
Druckrohr aus PE 100 DIN 8074 und DIN 8075 ohne Schutzmantel, für Brauchwasser, DN/OD 32, SDR 11, mit glatten Enden, Verlegung DVGW W 400-2, Rohrverbindung durch Heizwendelschweißen, Schweißverbindung wird gesondert vergütet.
Menge: 70,000 m

**02.2.20 Muffe PE Heizwendel DN/OD32 SDR11**
Muffe mit Anschlag aus PE für Druckrohrleitung aus PE, zum Heizwendelschweißen, mit integrierter Heizwendel, Rohrenden gemeinsam schweißen, für Brauchwasser DIN EN 12201, DVGW GW 335-B2, DN/OD 32, SDR 11.
Menge: 6,000 St

**02.2.30 Verschlussmuffe PE Heizwendel DN/OD32 SDR11**
Verschlussmuffe aus PE für Druckrohrleitung aus PE, zum Heizwendelschweißen, mit integrierter Heizwendel, für Brauchwasser DIN EN 12201, DVGW GW 335-B2, DN/OD 32, SDR 11.
Menge: 2,000 St

**02.2.40 Ventilkasten PE-HD H 30cm L/B 40/50cm**
Ventilkasten aus PE-HD, Bauhöhe 30 cm, Maße L/B mind. 40/50 cm, mit Deckel aus Gusseisen, mit Stahlrahmen, verschließbar.
Menge: 1,000 St

**02.2.50 Steckschlüssel für Ventiklastenabdeckung**
Steckschlüssel für Ventiklastenabdeckung passend zur Abdeckung des Ventilkasten.
Schlüssel bei Abnahme an den AG übergeben.
Menge: 2,000 St

**02.2.60 Druckprüfung Druckrohr Wasser bis DN/OD63 maxRohr-L 70 m Wasser liefern ableiten**
STLB-Bau 2025-04 043
Druckprüfung DIN EN 805, als Vorprüfung und Druckabfallprüfung, an Druckrohrleitungen aus PE, für Wasser, bis DN/OD 63,
max. Rohrleitungslänge '70' m,
Wasser liefern und ableiten.
Menge: 70,000 m

#### Untertitel 02.3 Markierungen

**02.3.10 Markierelement, Warnbake**
Markierelement zur bauzeitlichen Sicherung eines provisorisch verlegten Kabels und PE-Rohres (Überdeckung ca. 30 cm), z. B. Warnbake, standsicher, witterungsbeständig, retroreflektierend. Aufzustellen im Abstand = 5 m sowie an Richtungsänderungen, Kreuzungen und Einmündungen des Leitungswegs. Absperrung und Markierung sind bis zur Abnahme instand zu halten.
Menge: 22,000 St

**02.3.20 Sicherungselement, für PE-Leitungsende**
Zur mechanischen Sicherung des Leitungsende der PE-Leitung.
Pfosten zum Einstechen ins Erdreich, einschließlich Befestigungsmaterial für die PE-Leitung. Höhe über GOK mind. 50 cm.
Menge: 1,000 St

**02.3.30 Markierung Trasse Kabelwarnband Beschriftung**
Markierung von Kabeltrassen mit Kabelwarnband, Farbton gelb, mit Beschriftung "Achtung Kabel", Befestigung an aufgestellten Markierelementen
Menge: 110,000 m
